# Retrait d'une menuiserie extérieure

- Propriété du fichier: CYPE Ingenieros S.A.
- Format: FIEBDC-3/2016
- Logiciel: Générateur de prix de la construction. CYPE Ingenieros, S.A.
- Date: 08/02/2025
- Zone géographique: Burkina Faso
- Devise: XOF
- Coûts indirects: 3 %
- Frais généraux: 13 %
- Bénéfice: 6 %
- TVA: 18 %

## E Enveloppe et finition extérieure

### EM Menuiseries extérieures

#### EMD Dépose

**EMD020** m² Retrait d'une menuiserie extérieure.
Retrait d'une menuiserie vitrée de n'importe quel type située en façade, avec des moyens manuels, sans détériorer les éléments constructifs auxquels elle est fixée, et chargement manuel dans le camion ou la benne.
Critère d'évaluation économique: Le prix comprend le retrait des vantaux, des cadres, des couvre-joints et des ferrures.
Inclut: Retrait de l'élément. Retrait et stockage du matériau enlevé. Nettoyage des restes d'ouvrage. Chargement manuel du matériau enlevé et des restes d'ouvrage dans le camion ou la benne.
Critère pour le métré: Surface mesurée selon documentation graphique du Projet.
Critère pour le mémoire: On mesurera la surface réellement démontée selon les spécifications du Projet.

| Code | U | Désignation | Quantité | Prix | Montant |
|---|---|---|---|---|---|
| mo113 | h | Ouvrier d'exécution I/OE1 construction. (main-d'œuvre) | 0.378 | 720.23 | 272.247 |
| % | % | Frais de chantier des unités d'ouvrage | 2 % | 272.247 | 5.445 |
|  |  | Coûts directs |  |  | 277.692 |

Déchets:
- démolition: ruo170904 Déchets mélangés de construction et de démolition distincts de ceux spécifiés dans les codes 17 09 01, 17 09 02 et 17 09 03. (composant de déchet); quantité 21.3 kg; Code CED 17 09 04; Masse de l'élément 1 kg; Volume 0.000667 m3
- démolition: ruo170202 Verre. (composant de déchet); quantité 20 kg; Code CED 17 02 02; Masse de l'élément 1 kg; Volume 0.001 m3
