# Film occultant, sur vitrage intérieur

- Propriété du fichier: CYPE Ingenieros S.A.
- Format: FIEBDC-3/2016
- Logiciel: Générateur de prix de la construction. CYPE Ingenieros, S.A.
- Date: 08/02/2025
- Zone géographique: Burkina Faso
- Devise: XOF
- Coûts indirects: 3 %
- Frais généraux: 13 %
- Bénéfice: 6 %
- TVA: 18 %

## E Enveloppe et finition extérieure

### EV Vitrages

#### EVF Films pour vitres

**EVF030** m² Film occultant, sur vitrage intérieur.
Film adhésif en polyester, avec des bandes horizontales couleur blanche finition satinée, de 10 mm avec une séparation de 4 mm, degré d’occultation moyen, de 40 microns d'épaisseur, 1,52 m de largeur et 25 m de longueur, non inflammable, appliqué sur la face intérieure du vitrage à l'intérieur de façade. Comprend la solution savonneuse, pour le nettoyage de la surface du vitrage et la mise en place des films adhésifs.
Inclut: Nettoyage de la surface du verre. Humectage, par arrosage, des surfaces à adhérer. Application et extension de la membrane, par pression avec une raclette. Nettoyage et séchage de la surface.
Critère pour le métré: Surface mesurée selon documentation graphique du Projet.
Critère pour le mémoire: On mesurera la surface réellement exécutée selon les spécifications du Projet.

| Code | U | Désignation | Quantité | Prix | Montant |
|---|---|---|---|---|---|
| mt21lmc030a | l | Liquide nettoyeur à base de solution savonneuse à 6% de teneur en eau, à appliquer avec un pulvérisateur, pour le nettoyage de la surface du vitrage et la mise en place des films adhésifs. (matériau) | 0.15 | 214.69 | 32.204 |
| mt21lmc040h | m² | Film adhésif en polyester, avec des bandes horizontales couleur blanche finition satinée, de 10 mm avec une séparation de 4 mm, degré d’occultation moyen, de 40 microns d'épaisseur, 1,52 m de largeur et 25 m de longueur, non inflammable, pour application sur la face intérieure du vitrage à l'intérieur. (matériau) | 1.05 | 7292.68 | 7657.314 |
| mo055 | h | Compagnon professionnel III/CP2 vitrier. (main-d'œuvre) | 0.123 | 1064.58 | 130.943 |
| mo110 | h | Ouvrier professionnel II/OP vitrier. (main-d'œuvre) | 0.123 | 794.89 | 97.771 |
| % | % | Frais de chantier des unités d'ouvrage | 2 % | 7918.232 | 158.365 |
|  |  | Coûts directs |  |  | 8076.597 |

Déchets:
- pose: mt21lmc030a; facteur de déchet 0.055

## Ressources

**mt21lmc030a** l Liquide nettoyeur à base de solution savonneuse à 6% de teneur en eau
Données techniques: Coût énergétique 4.265 MJ; Émission de CO2 0.194 kg; Code CED 20 01 30; Masse de l'élément 1 kg; Volume 0.001 m3
Déchets:
- emballage: re170203 Plastique. (composant de déchet); quantité 0.023 kg; Code CED 17 02 03; Masse de l'élément 1 kg; Volume 0.001667 m3
