# Isolation acoustique au bruit aérien et au bruit de choc des chapes flottantes, avec des membranes de polyéthylène

- Propriété du fichier: CYPE Ingenieros S.A.
- Format: FIEBDC-3/2016
- Logiciel: Générateur de prix de la construction. CYPE Ingenieros, S.A.
- Date: 08/02/2025
- Zone géographique: Burkina Faso
- Devise: XOF
- Coûts indirects: 3 %
- Frais généraux: 13 %
- Bénéfice: 6 %
- TVA: 18 %

## F Aménagements et finitions

### FI Isolations intérieures

#### FIH Chapes flottantes

**FIH080** m² Isolation acoustique au bruit aérien et au bruit de choc des chapes flottantes, avec des membranes de polyéthylène.
Isolation acoustique au bruit aérien et au bruit de choc des chapes flottantes, avec membranes de mousse de polyéthylène réticulé de 5 mm d'épaisseur et désolidarisation périmétrique réalisée avec le même matériau isolant. Mise en place: face à face. Comprend le ruban autoadhésif pour le scellement des joints.
Inclut: Nettoyage et préparation de la surface support. Mise en place de l'isolant. Découpe de l'isolant. Scellement des joints et des liaisons.
Critère pour le métré: Surface mesurée selon documentation graphique du Projet.
Critère pour le mémoire: On mesurera la surface réellement exécutée selon les spécifications du Projet.

| Code | U | Désignation | Quantité | Prix | Montant |
|---|---|---|---|---|---|
| mt16ptd040ya | m² | Film de mousse de polyéthylène réticulé, de 5 mm d'épaisseur, résistance thermique 0,135 m²K/W, conductivité thermique 0,037 W/(mK) et raideur dynamique 90 MN/m³, Euroclasse F de réaction au feu selon NF EN 13501-1; fournissant une réduction du niveau global de pression au bruit de choc de 20 dB et une réduction du niveau global pondéré de pression au bruit aérien de 8 dBA, fournie en rouleaux de 1x15 m. (matériau) | 1.22 | 1830.41 | 2233.100 |
| mt16aaa030 | m | Ruban autoadhésif pour le scellement des joints. (matériau) | 0.1 | 283.76 | 28.376 |
| mo054 | h | Compagnon professionnel III/CP2 poseur d'isolants rigides ou flexibles. (main-d'œuvre) | 0.074 | 1027.78 | 76.056 |
| mo101 | h | Ouvrier professionnel II/OP poseur d'isolants rigides ou flexibles. (main-d'œuvre) | 0.074 | 747.53 | 55.317 |
| % | % | Frais de chantier des unités d'ouvrage | 2 % | 2392.849 | 47.857 |
|  |  | Coûts directs |  |  | 2440.706 |

Déchets:
- pose: mt16ptd040ya; facteur de déchet 0.06
- pose: mt16aaa030 Ruban autoadhésif pour le scellement des joints; facteur de déchet 0.07

## Ressources

**mt16ptd040ya** m² Film de mousse de polyéthylène réticulé
Données techniques: Coût énergétique 20.826 MJ; Émission de CO2 0.772 kg; Code CED 17 06 04; Masse de l'élément 0.135 kg; Volume 0.000225 m3
Déchets:
- emballage: re170203 Plastique. (composant de déchet); quantité 0.024 kg; Code CED 17 02 03; Masse de l'élément 1 kg; Volume 0.001667 m3

**mt16aaa030** m Ruban autoadhésif pour le scellement des joints
Données techniques: Coût énergétique 0.339 MJ; Émission de CO2 0.017 kg; Code CED 17 06 04; Masse de l'élément 0.0025 kg; Volume 0.000004 m3
Déchets:
- emballage: re170203 Plastique; quantité 0.001 kg
