# Isolation thermique par réflexion par l'intérieur d'une façade à double couche de maçonnerie

- Propriété du fichier: CYPE Ingenieros S.A.
- Format: FIEBDC-3/2016
- Logiciel: Générateur de prix de la construction. CYPE Ingenieros, S.A.
- Date: 08/02/2025
- Zone géographique: Burkina Faso
- Devise: XOF
- Coûts indirects: 3 %
- Frais généraux: 13 %
- Bénéfice: 6 %
- TVA: 18 %

## F Aménagements et finitions

### FI Isolations intérieures

#### FIU Doublages

**FIU080** m² Isolation thermique par réflexion par l'intérieur d'une façade à double couche de maçonnerie.
Isolation thermique par réflexion par l'intérieur d'une façade à double couche de maçonnerie, constituée de complexe multicouche, de 4 mm d'épaisseur totale, avec, une résistance thermique intrinsèque (sans lame d'air) de 0,16 m²K/W et une conductivité thermique de 0,025 W/(mK), Mise en place: en se superposant et fixé avec agrafes, en acier galvanisé, de 6 mm de hauteur à la surface support en maçonnerie; préparé pour la formation postérieure d'une lame d'air. Comprend le ruban autoadhésif pour le scellement des joints.
Inclut: Révision de la surface du parement de base dans lequel se fait la fixation de l'isolation conformément aux exigences de la technique à utiliser. Implantation et découpe de l'isolant. Fixation de l'isolant. Scellement des joints.
Critère pour le métré: Surface mesurée selon documentation graphique du Projet.
Critère pour le mémoire: On mesurera la surface réellement exécutée selon les spécifications du Projet.

| Code | U | Désignation | Quantité | Prix | Montant |
|---|---|---|---|---|---|
| mt16arw010cgf | m² | Complexe multicouche, composé d'une couche de mousse de polyéthylène et un film d'aluminium dans chacune de ses faces, de 4 mm d'épaisseur totale, avec, une résistance thermique intrinsèque (sans lame d'air) de 0,16 m²K/W et une conductivité thermique de 0,025 W/(mK), fourni en rouleaux de 1,20x20 m. (matériau) | 1.1 | 5816.93 | 6398.623 |
| mt15pdr300ab | U | Agrafe, en acier galvanisé, de 6 mm de hauteur; pour la fixation de produits isolants. (matériau) | 2 | 19.21 | 38.420 |
| mt16arw100a | m | Ruban autoadhésif, en aluminium, avec adhésif acrylique, de 0,03 mm d'épaisseur et 50 mm de largeur, pour le scellement des joints. (matériau) | 0.45 | 728.49 | 327.821 |
| mo054 | h | Compagnon professionnel III/CP2 poseur d'isolants rigides ou flexibles. (main-d'œuvre) | 0.148 | 1027.78 | 152.111 |
| mo101 | h | Ouvrier professionnel II/OP poseur d'isolants rigides ou flexibles. (main-d'œuvre) | 0.074 | 747.53 | 55.317 |
| % | % | Frais de chantier des unités d'ouvrage | 2 % | 6972.292 | 139.446 |
|  |  | Coûts directs |  |  | 7111.738 |

Déchets:
- pose: mt16arw010cgf; facteur de déchet 0.048
- pose: mt16arw100a; facteur de déchet 0.048

## Ressources

**mt16arw010cgf** m² Complexe multicouche
Données techniques: Coût énergétique 19.532 MJ; Émission de CO2 1.296 kg; Code CED 17 06 04; Masse de l'élément 0.15 kg; Volume 0.00025 m3
Déchets:
- emballage: re170203 Plastique. (composant de déchet); quantité 0.024 kg; Code CED 17 02 03; Masse de l'élément 1 kg; Volume 0.001667 m3

**mt15pdr300ab** U Agrafe, en acier galvanisé, de 6 mm de hauteur; pour la fixation de produits isolants
Données techniques: Coût énergétique 0.713 MJ; Émission de CO2 1.122 kg
Déchets:
- emballage: re150101 Emballages en papier et en carton. (composant de déchet); quantité 1.32 kg; Code CED 15 01 01; Masse de l'élément 1 kg; Volume 0.001333 m3

**mt16arw100a** m Ruban autoadhésif
Données techniques: Coût énergétique 3.059 MJ; Émission de CO2 0.214 kg; Code CED 17 04 02; Masse de l'élément 0.023 kg; Volume 0.000015 m3
Déchets:
- emballage: re170203 Plastique; quantité 0.005 kg
