# Isolation thermique continue dans une contrecloison avec des plaques

- Propriété du fichier: CYPE Ingenieros S.A.
- Format: FIEBDC-3/2016
- Logiciel: Générateur de prix de la construction. CYPE Ingenieros, S.A.
- Date: 08/02/2025
- Zone géographique: Burkina Faso
- Devise: XOF
- Coûts indirects: 3 %
- Frais généraux: 13 %
- Bénéfice: 6 %
- TVA: 18 %

## F Aménagements et finitions

### FI Isolations intérieures

#### FIU Doublages

**FIU130** m² Isolation thermique continue dans une contrecloison avec des plaques.
Isolation thermique continue dans une contrecloison avec des plaques, constituée de panneau autoportant en laine minérale de haute densité, selon NF EN 13162, de 40 mm d'épaisseur, non revêtu, résistance thermique 1,25 m²K/W, conductivité thermique 0,032 W/(mK), placé bord à bord et fixé mécaniquement à la maçonnerie.
Inclut: Implantation et découpe de l'isolant. Mise en place de l'isolant sur le parement. Fixation de l'isolant. Résolution des points singuliers.
Critère pour le métré: Surface mesurée selon documentation graphique du Projet.
Critère pour le mémoire: On mesurera la surface réellement exécutée selon les spécifications du Projet.

| Code | U | Désignation | Quantité | Prix | Montant |
|---|---|---|---|---|---|
| mt16lvi030aceq | m² | Panneau autoportant en laine minérale de haute densité, selon NF EN 13162, de 40 mm d'épaisseur, non revêtu, résistance thermique 1,25 m²K/W, conductivité thermique 0,032 W/(mK), Euroclasse A2-s1, d0 de réaction au feu selon NF EN 13501-1, capacité d'absorption d'eau à court terme <=1 kg/m² et coefficient de résistance à la diffusion de la vapeur d'eau 1. (matériau) | 1.05 | 10321.84 | 10837.932 |
| mt16aaa020ja | U | Fixation mécanique pour panneaux isolants de fibres textiles, placés directement sur la surface support. (matériau) | 3 | 137.15 | 411.450 |
| mo054 | h | Compagnon professionnel III/CP2 poseur d'isolants rigides ou flexibles. (main-d'œuvre) | 0.148 | 1027.78 | 152.111 |
| mo101 | h | Ouvrier professionnel II/OP poseur d'isolants rigides ou flexibles. (main-d'œuvre) | 0.148 | 747.53 | 110.634 |
| % | % | Frais de chantier des unités d'ouvrage | 2 % | 11512.127 | 230.243 |
|  |  | Coûts directs |  |  | 11742.370 |

Déchets:
- pose: mt16lvi030aceq; facteur de déchet 0.0434531

## Ressources

**mt16lvi030aceq** m² Panneau autoportant en laine minérale de haute densité
Données techniques: Coût énergétique 61.133 MJ; Émission de CO2 3.085 kg; Code CED 17 06 04; Masse de l'élément 1.6 kg; Volume 0.002667 m3
Déchets:
- emballage: re170203 Plastique. (composant de déchet); quantité 0.026 kg; Code CED 17 02 03; Masse de l'élément 1 kg; Volume 0.001667 m3

**mt16aaa020ja** U Fixation mécanique pour panneaux isolants de fibres textiles, placés directement sur la surface support
Données techniques: Coût énergétique 0.233 MJ; Émission de CO2 0.071 kg
Déchets:
- emballage: re150101 Emballages en papier et en carton. (composant de déchet); quantité 0.072 kg; Code CED 15 01 01; Masse de l'élément 1 kg; Volume 0.001333 m3
