# Escalier en ciseaux

- Propriété du fichier: CYPE Ingenieros S.A.
- Format: FIEBDC-3/2016
- Logiciel: Générateur de prix de la construction. CYPE Ingenieros, S.A.
- Date: 08/02/2025
- Zone géographique: Burkina Faso
- Devise: XOF
- Coûts indirects: 3 %
- Frais généraux: 13 %
- Bénéfice: 6 %
- TVA: 18 %

## F Aménagements et finitions

### FJ Escaliers préfabriqués

#### FJE Escamotables

**FJE020** U Escalier en ciseaux.
Escalier rétractile extensible en ciseaux pour plafond d'acier laqué, avec ouverture et fermeture manuelles, pour franchir une hauteur entre étages de 250 à 275 cm et pour une ouverture de 70x50 cm, trappe en acier laqué blanc de 16 mm d'épaisseur et caisson en tôle laquée blanc de 12,5 cm de hauteur, placé avec du mortier de ciment, confectionné sur chantier, dosage 1:6. Comprend le cordon de silicone neutre pour le scellement des joints.
Inclut: Implantation et fixation du caisson. Mise en place de l'escalier et du couvercle. Scellement des joints avec du silicone neutre.
Critère pour le métré: Nombre d'unités prévues, selon documentation graphique du Projet.
Critère pour le mémoire: On mesurera le nombre d'unités réellement exécutées selon les spécifications du Projet.

| Code | U | Désignation | Quantité | Prix | Montant |
|---|---|---|---|---|---|
| mt44etm010jag | U | Escalier rétractile extensible en ciseaux pour plafond d'acier laqué, avec ouverture et fermeture manuelles, pour franchir une hauteur entre étages de 250 à 275 cm et pour une ouverture de 70x50 cm, trappe en acier laqué blanc de 16 mm d'épaisseur et caisson en tôle laquée blanc de 12,5 cm de hauteur à encastrer dans le support. (matériau) | 1 | 277084.02 | 277084.020 |
| mt15sja100 | U | Cartouche de mastic de silicone neutre. (matériau) | 1 | 2960.58 | 2960.580 |
| mt08aaa010a | m³ | Eau. (matériau) | 0.022 | 1155.14 | 25.413 |
| mt01arg005a | t | Sable de carrière, pour mortier confectionné sur le chantier. (matériau) | 0.176 | 12196.86 | 2146.647 |
| mt08cem000a | kg | Ciment gris en sacs. (matériau) | 27 | 83.94 | 2266.380 |
| mq06hor010 | h | Bétonnière électrique avec une capacité de gâchage de 160 l. (matériel) | 0.088 | 1690.5 | 148.764 |
| mo011 | h | Compagnon professionnel III/CP2 monteur. (main-d'œuvre) | 7.491 | 1027.78 | 7699.100 |
| mo080 | h | Ouvrier professionnel II/OP monteur. (main-d'œuvre) | 8.785 | 747.53 | 6567.051 |
| % | % | Frais de chantier des unités d'ouvrage | 2 % | 298897.955 | 5977.959 |
|  |  | Coûts directs |  |  | 304875.914 |

Déchets:
- pose: mt15sja100 Cartouche de mastic de silicone neutre; facteur de déchet 0.06
- pose: mt01arg005a Sable de carrière, pour mortier confectionné sur le chantier; facteur de déchet 0.00501329
- pose: mt08cem000a Ciment gris en sacs; facteur de déchet 0.00756

## Ressources

**mt15sja100** U Cartouche de mastic de silicone neutre
Données techniques: Coût énergétique 87.088 MJ; Émission de CO2 3.667 kg; Code CED 17 09 04; Masse de l'élément 0.45 kg; Volume 0.0003 m3
Déchets:
- emballage: re170203 Plastique. (composant de déchet); quantité 0.1 kg; Code CED 17 02 03; Masse de l'élément 1 kg; Volume 0.001667 m3

**mt08aaa010a** m³ Eau
Données techniques: Coût énergétique 60.000 MJ; Émission de CO2 30.000 kg

**mt01arg005a** t Sable de carrière, pour mortier confectionné sur le chantier
Données techniques: Coût énergétique 75.000 MJ; Émission de CO2 4.000 kg; Code CED 01 04 08; Masse de l'élément 1000 kg; Volume 0.666667 m3

**mt08cem000a** kg Ciment gris en sacs
Données techniques: Coût énergétique 4.210 MJ; Émission de CO2 0.734 kg; Code CED 17 01 01; Masse de l'élément 1 kg; Volume 0.000667 m3
Déchets:
- emballage: re150101 Emballages en papier et en carton. (composant de déchet); quantité 0.014 kg; Code CED 15 01 01; Masse de l'élément 1 kg; Volume 0.001333 m3
- emballage: re170201 Bois. (composant de déchet); quantité 0.001 kg; Code CED 17 02 01; Masse de l'élément 1 kg; Volume 0.000909 m3
- emballage: re170203 Plastique; quantité 0.003 kg
