# Peinture pour usage alimentaire

- Propriété du fichier: CYPE Ingenieros S.A.
- Format: FIEBDC-3/2016
- Logiciel: Générateur de prix de la construction. CYPE Ingenieros, S.A.
- Date: 08/02/2025
- Zone géographique: Burkina Faso
- Devise: XOF
- Coûts indirects: 3 %
- Frais généraux: 13 %
- Bénéfice: 6 %
- TVA: 18 %

## F Aménagements et finitions

### FP Peintures

#### FPA Peintures alimentaires

**FPA010** m² Peinture pour usage alimentaire.
Application manuelle de deux couches de revêtement imperméabilisant bicomposant, couleur rouge, à base de résines époxy et polyamide, sans amines aromatiques, (rendement: 0,3 kg/m² par couche), sur des surfaces intérieures de citernes ou de silos en acier pour un usage alimentaire.
Inclut: Préparation du mélange. Application de deux couches de finition.
Critère pour le métré: Surface mesurée selon documentation graphique du Projet, avec le même critère que le support de base.
Critère pour le mémoire: On mesurera la surface réellement exécutée selon les spécifications du Projet, avec le même critère que le support de base.

| Code | U | Désignation | Quantité | Prix | Montant |
|---|---|---|---|---|---|
| mt15bas290ab | kg | Revêtement imperméabilisant bicomposant, couleur rouge, à base de résines époxy et polyamide, sans amines aromatiques, avec certificat d'aptitude sanitaire (CAS) pour être en contact avec des denrées alimentaires. (matériau) | 0.6 | 32099.62 | 19259.772 |
| mo038 | h | Compagnon professionnel III/CP2 peintre. (main-d'œuvre) | 0.23 | 1000.07 | 230.016 |
| mo076 | h | Ouvrier professionnel II/OP peintre. (main-d'œuvre) | 0.23 | 747.53 | 171.932 |
| % | % | Frais de chantier des unités d'ouvrage | 2 % | 19661.720 | 393.234 |
|  |  | Coûts directs |  |  | 20054.954 |

Déchets:
- pose: mt15bas290ab; facteur de déchet 0.021

## Ressources

**mt15bas290ab** kg Revêtement imperméabilisant bicomposant
Données techniques: Coût énergétique 19.984 MJ; Émission de CO2 0.744 kg; Code CED 17 09 04; Masse de l'élément 1 kg; Volume 0.000667 m3
Déchets:
- emballage: re150101 Emballages en papier et en carton. (composant de déchet); quantité 0.014 kg; Code CED 15 01 01; Masse de l'élément 1 kg; Volume 0.001333 m3
- emballage: re170201 Bois. (composant de déchet); quantité 0.001 kg; Code CED 17 02 01; Masse de l'élément 1 kg; Volume 0.000909 m3
- emballage: re170203 Plastique. (composant de déchet); quantité 0.003 kg; Code CED 17 02 03; Masse de l'élément 1 kg; Volume 0.001667 m3
