# Marquage de flèches et inscriptions en garages

- Propriété du fichier: CYPE Ingenieros S.A.
- Format: FIEBDC-3/2016
- Logiciel: Générateur de prix de la construction. CYPE Ingenieros, S.A.
- Date: 08/02/2025
- Zone géographique: Burkina Faso
- Devise: XOF
- Coûts indirects: 3 %
- Frais généraux: 13 %
- Bénéfice: 6 %
- TVA: 18 %

## F Aménagements et finitions

### FP Peintures

#### FPQ Peintures de marquage

**FPQ020** U Marquage de flèches et inscriptions en garages.
Application manuelle de deux couches de peinture plastique, couleur blanche, finition satiné, texture lisse, diluées avec 10 à 15% d'eau; pour marquage de flèches et inscriptions en garages, avec un gabarit jusqu'à 20x20 cm.
Inclut: Préparation de la surface. Réalisation du marquage.
Critère pour le métré: Nombre d'unités prévues, selon documentation graphique du Projet.
Critère pour le mémoire: On mesurera le nombre d'unités réellement exécutées selon les spécifications du Projet.

| Code | U | Désignation | Quantité | Prix | Montant |
|---|---|---|---|---|---|
| mt27mvp010e | l | Peinture pour extérieur, à base de résines acryliques, couleur blanche, finition satiné, texture lisse (matériau) | 0.137 | 14973.08 | 2051.312 |
| mo038 | h | Compagnon professionnel III/CP2 peintre. (main-d'œuvre) | 0.123 | 1000.07 | 123.009 |
| mo076 | h | Ouvrier professionnel II/OP peintre. (main-d'œuvre) | 0.123 | 747.53 | 91.946 |
| % | % | Frais de chantier des unités d'ouvrage | 2 % | 2266.267 | 45.325 |
|  |  | Coûts directs |  |  | 2311.592 |

Déchets:
- pose: mt27mvp010e Peinture pour extérieur, à base de résines acryliques, couleur blanche, finition satiné, texture lisse; facteur de déchet 0.0275

## Ressources

**mt27mvp010e** l Peinture pour extérieur, à base de résines acryliques, couleur blanche, finition satiné, texture lisse
Données techniques: Coût énergétique 31.337 MJ; Émission de CO2 1.599 kg; Code CED 08 01 11; Masse de l'élément 1.7 kg; Volume 0.001889 m3
Déchets:
- emballage: re170203 Plastique. (composant de déchet); quantité 0.032 kg; Code CED 17 02 03; Masse de l'élément 1 kg; Volume 0.001667 m3
