# Protection complète pour radiateur, en mousse de polyuréthane de haute densité renforcée avec structure tubulaire métallique

- Propriété du fichier: CYPE Ingenieros S.A.
- Format: FIEBDC-3/2016
- Logiciel: Générateur de prix de la construction. CYPE Ingenieros, S.A.
- Date: 08/02/2025
- Zone géographique: Burkina Faso
- Devise: XOF
- Coûts indirects: 3 %
- Frais généraux: 13 %
- Bénéfice: 6 %
- TVA: 18 %

## F Aménagements et finitions

### FR Protections

#### FRA Protections de radiateurs

**FRA060** U Protection complète pour radiateur, en mousse de polyuréthane de haute densité renforcée avec structure tubulaire métallique.
Protection complète pour radiateur, en mousse de polyuréthane de haute densité renforcée avec une structure tubulaire métallique, de jusqu'à 1000 mm de longueur, avec recouvrement de PVC, couleur à choisir. Mise en place: vissée à la surface support avec plaques métalliques.
Inclut: Implantation. Montage et fixation.
Critère pour le métré: Nombre d'unités prévues, selon documentation graphique du Projet.
Critère pour le mémoire: On mesurera le nombre d'unités réellement mises en place selon les spécifications du Projet.

| Code | U | Désignation | Quantité | Prix | Montant |
|---|---|---|---|---|---|
| mt53pdi160a | U | Protection complète pour radiateur, en mousse de polyuréthane de haute densité renforcée avec une structure tubulaire métallique, de jusqu'à 1000 mm de longueur, avec recouvrement de PVC, couleur à choisir et plaques métalliques avec trous à visser à la surface support, Euroclasse B-s1, d0 de réaction au feu, selon NF EN 13501-1. (matériau) | 1 | 252821.08 | 252821.080 |
| mt26aaa240da | U | Cheville en nylon avec vis à tête fraisée, en acier inoxydable AISI 304, de 6 mm de diamètre et 35 mm de longueur. (matériau) | 4 | 225.7 | 902.800 |
| mo080 | h | Ouvrier professionnel II/OP monteur. (main-d'œuvre) | 0.432 | 747.53 | 322.933 |
| % | % | Frais de chantier des unités d'ouvrage | 2 % | 254046.813 | 5080.936 |
|  |  | Coûts directs |  |  | 259127.749 |

Déchets:
- pose: mt26aaa240da Cheville en nylon avec vis à tête fraisée, en acier inoxydable AISI 304, de 6 mm de diamètre et 35 mm de longueur; facteur de déchet 0.0045

## Ressources

**mt26aaa240da** U Cheville en nylon avec vis à tête fraisée, en acier inoxydable AISI 304, de 6 mm de diamètre et 35 mm de longueur
Données techniques: Coût énergétique 0.227 MJ; Émission de CO2 0.028 kg; Code CED 17 04 05; Masse de l'élément 0.004 kg; Volume 0.000002 m3
Déchets:
- emballage: re150101 Emballages en papier et en carton. (composant de déchet); quantité 0.001 kg; Code CED 15 01 01; Masse de l'élément 1 kg; Volume 0.001333 m3
