# Chape sèche "KNAUF"

- Propriété du fichier: CYPE Ingenieros S.A.
- Format: FIEBDC-3/2016
- Logiciel: Générateur de prix de la construction. CYPE Ingenieros, S.A.
- Date: 08/02/2025
- Zone géographique: Burkina Faso
- Devise: XOF
- Coûts indirects: 3 %
- Frais généraux: 13 %
- Bénéfice: 6 %
- TVA: 18 %

## F Aménagements et finitions

### FS Revêtements de sols

#### FSA Bases de revêtement

**FSA110** m² Chape sèche "KNAUF".
Chape sèche. Système F126.es Elemento Simple "KNAUF" Brío, constitué de: PLAQUES: plaques de plâtre renforcé avec des fibres Brío "KNAUF", de 18 mm d'épaisseur. À bords à rainure et languette. Comprend la bande périmétrique Brio "KNAUF" en laine de roche pour la résolution des rencontres avec les parements, la colle Brío "KNAUF", pour la jonction entre les plaques et la visserie pour la fixation des plaques.
Critère d'évaluation économique: Le prix ne comprend pas la surface support.
Inclut: Mise en place de la bande périmétrique. Mise en place des plaques.
Critère pour le métré: Surface mesurée selon documentation graphique du Projet.
Critère pour le mémoire: On mesurera la surface réellement exécutée selon les spécifications du Projet, en déduisant la surface occupée par les poteaux situés dans le périmètre.

| Code | U | Désignation | Quantité | Prix | Montant |
|---|---|---|---|---|---|
| mt12psk040c | m | Bande périmétrique Brio "KNAUF" en laine de roche de 12 mm d'épaisseur, 100 mm de largeur et 1200 mm de longueur. (matériau) | 1 | 7516.68 | 7516.680 |
| mt12psk010a | m² | Plaque de plâtre renforcé avec des fibres Brío "KNAUF", de 18 mm d'épaisseur, à bords à rainure et languette, selon NF EN 15283-2; conductivité thermique 0,3 W/(mK) et Euroclasse A1 de réaction au feu, selon NF EN 13501-1. (matériau) | 1.05 | 27950.55 | 29348.078 |
| mt12pik030a | kg | Colle Brío "KNAUF". (matériau) | 0.04 | 19068.8 | 762.752 |
| mt12ptk020a | U | Vis spéciale Brío "KNAUF" 17 mm. (matériau) | 11 | 13.68 | 150.480 |
| mo053 | h | Compagnon professionnel III/CP2 plaquiste. (main-d'œuvre) | 0.402 | 1027.78 | 413.168 |
| mo100 | h | Ouvrier professionnel II/OP plaquiste. (main-d'œuvre) | 0.161 | 747.53 | 120.352 |
| % | % | Frais de chantier des unités d'ouvrage | 2 % | 38311.510 | 766.230 |
|  |  | Coûts directs |  |  | 39077.740 |

Déchets:
- pose: mt12psk040c Bande périmétrique Brio "KNAUF" en laine de roche de 12 mm d'épaisseur, 100 mm de largeur et 1200 mm de longueur; facteur de déchet 0.05918
- pose: mt12psk010a; facteur de déchet 0.0045
- pose: mt12ptk020a Vis spéciale Brío "KNAUF" 17 mm; facteur de déchet 0.005

## Ressources

**mt12psk040c** m Bande périmétrique Brio "KNAUF" en laine de roche de 12 mm d'épaisseur, 100 mm de largeur et 1200 mm de longueur
Données techniques: Coût énergétique 3.039 MJ; Émission de CO2 0.082 kg; Code CED 17 06 04; Masse de l'élément 0.05 kg; Volume 0.000083 m3
Déchets:
- emballage: re170203 Plastique. (composant de déchet); quantité 0.002 kg; Code CED 17 02 03; Masse de l'élément 1 kg; Volume 0.001667 m3

**mt12psk010a** m² Plaque de plâtre renforcé avec des fibres Brío "KNAUF"
Données techniques: Coût énergétique 579.173 MJ; Émission de CO2 8.652 kg; Code CED 17 08 02; Masse de l'élément 22 kg; Volume 0.022 m3
Déchets:
- emballage: re170203 Plastique; quantité 0.015 kg

**mt12ptk020a** U Vis spéciale Brío "KNAUF" 17 mm
Données techniques: Coût énergétique 0.012 MJ; Émission de CO2 0.001 kg; Code CED 17 04 05; Masse de l'élément 0.0012 kg
Déchets:
- emballage: re150101 Emballages en papier et en carton. (composant de déchet); quantité 0.001 kg; Code CED 15 01 01; Masse de l'élément 1 kg; Volume 0.001333 m3
