# Système multifonction "SCHLÜTER-SYSTEMS" sous revêtement de sol en céramique ou en pierre naturelle

- Propriété du fichier: CYPE Ingenieros S.A.
- Format: FIEBDC-3/2016
- Logiciel: Générateur de prix de la construction. CYPE Ingenieros, S.A.
- Date: 08/02/2025
- Zone géographique: Burkina Faso
- Devise: XOF
- Coûts indirects: 3 %
- Frais généraux: 13 %
- Bénéfice: 6 %
- TVA: 18 %

## F Aménagements et finitions

### FS Revêtements de sols

#### FSO Désolidarisation, imperméabilisation et isolation sous revêtement

**FSO050** m² Système multifonction "SCHLÜTER-SYSTEMS" sous revêtement de sol en céramique ou en pierre naturelle.
Système multifonction "SCHLÜTER-SYSTEMS" sous revêtement de sol en céramique ou en pierre naturelle, constitué de natte imperméabilisante, de désolidarisation et hautement perméable à la vapeur d'eau en polyéthylène avec structure quadrillée, de 3 mm d'épaisseur, Schlüter-DITRA 30M "SCHLÜTER-SYSTEMS", revêtue de géotextile non tissé sur une de ses faces, fixée au support avec du mortier-colle de prise normale, C1, couleur grise, étendu avec une truelle dentée. Comprend l'adhésif bicomposant Schlüter-KERDI-COLL-L et la bande de renfort Schlüter-KERDI-KEBA 100/85 pour le scellement des joints et la bande de scellement, Schlüter-KERDI-KEBA 100/125, pour le scellement de rencontres périmétriques.
Critère d'évaluation économique: Le prix ne comprend ni le support ni le revêtement.
Inclut: Coupe et préparation de la nappe à excroissances. Extension du mortier-colle sur la surface support. Mise en place de la nappe à excroissances. Scellement des joints. Scellement des rencontres.
Critère pour le métré: Surface mesurée selon documentation graphique du Projet.
Critère pour le mémoire: On mesurera la surface réellement exécutée selon les spécifications du Projet.

| Code | U | Désignation | Quantité | Prix | Montant |
|---|---|---|---|---|---|
| mt09mcr021g | kg | Mortier-colle de prise normale, C1, selon NF EN 12004, couleur grise. (matériau) | 2 | 269.53 | 539.060 |
| mt15res300d | m² | Natte imperméabilisante, de désolidarisation et hautement perméable à la vapeur d'eau en polyéthylène avec structure quadrillée, de 3 mm d'épaisseur, Schlüter-DITRA 30M "SCHLÜTER-SYSTEMS", revêtue de géotextile non tissé sur une de ses faces, fournie en rouleaux de 30 m de longueur. (matériau) | 1.05 | 18170.22 | 19078.731 |
| mt15res060d | kg | Adhésif bicomposant, Schlüter-KERDI-COLL-L "SCHLÜTER-SYSTEMS", à base d'une dispersion acrylique sans dissolvants et poudre de ciment, pour le scellement des joints. (matériau) | 0.27 | 11274.81 | 3044.199 |
| mt15res020na | m | Bande de scellement, Schlüter-KERDI-KEBA 100/85 "SCHLÜTER-SYSTEMS", de 85 mm de largeur et 0,1 mm d'épaisseur, pour membrane d'étanchéité souple en polyéthylène, avec les deux faces revêtues de géotextile non tissé, fournie en rouleaux de 30 m de longueur. (matériau) | 0.6 | 2534.94 | 1520.964 |
| mt15res020ob | m | Bande de scellement, Schlüter-KERDI-KEBA 100/125 "SCHLÜTER-SYSTEMS", de 125 mm de largeur et 0,1 mm d'épaisseur, pour membrane d'étanchéité souple en polyéthylène, avec les deux faces revêtues de géotextile non tissé, fournie en rouleaux de 30 m de longueur. (matériau) | 0.6 | 3802.41 | 2281.446 |
| mo029 | h | Compagnon professionnel III/CP2 poseur de membranes d'étanchéité. (main-d'œuvre) | 0.148 | 1000.07 | 148.010 |
| mo067 | h | Ouvrier professionnel II/OP poseur de membranes d'étanchéité. (main-d'œuvre) | 0.148 | 747.53 | 110.634 |
| % | % | Frais de chantier des unités d'ouvrage | 2 % | 26723.044 | 534.461 |
|  |  | Coûts directs |  |  | 27257.505 |

Déchets:
- pose: mt09mcr021g Mortier-colle de prise normale, C1, selon NF EN 12004, couleur grise; facteur de déchet 0.07
- pose: mt15res300d; facteur de déchet 0.03
- pose: mt15res020na; facteur de déchet 0.05975
- pose: mt15res020ob; facteur de déchet 0.0596667

## Ressources

**mt09mcr021g** kg Mortier-colle de prise normale, C1, selon NF EN 12004, couleur grise
Données techniques: Coût énergétique 3.871 MJ; Émission de CO2 0.344 kg; Code CED 17 09 04; Masse de l'élément 1 kg; Volume 0.000667 m3
Déchets:
- emballage: re170203 Plastique. (composant de déchet); quantité 0.003 kg; Code CED 17 02 03; Masse de l'élément 1 kg; Volume 0.001667 m3

**mt15res300d** m² Natte imperméabilisante
Données techniques: Coût énergétique 237.632 MJ; Émission de CO2 8.474 kg; Code CED 17 06 04; Masse de l'élément 1.71 kg; Volume 0.00285 m3
Déchets:
- emballage: re170203 Plastique; quantité 0.034 kg

**mt15res020na** m Bande de scellement
Données techniques: Coût énergétique 1.207 MJ; Émission de CO2 0.044 kg; Code CED 17 06 04; Masse de l'élément 0.008 kg; Volume 0.000013 m3
Déchets:
- emballage: re170203 Plastique; quantité 0.001 kg

**mt15res020ob** m Bande de scellement
Données techniques: Coût énergétique 1.765 MJ; Émission de CO2 0.064 kg; Code CED 17 06 04; Masse de l'élément 0.012 kg; Volume 0.00002 m3
Déchets:
- emballage: re170203 Plastique; quantité 0.001 kg
