# Revêtement de marche d'escalier intérieur, avec des pièces en terre cuite. Pose en couche épaisse

- Propriété du fichier: CYPE Ingenieros S.A.
- Format: FIEBDC-3/2016
- Logiciel: Générateur de prix de la construction. CYPE Ingenieros, S.A.
- Date: 08/02/2025
- Zone géographique: Burkina Faso
- Devise: XOF
- Coûts indirects: 3 %
- Frais généraux: 13 %
- Bénéfice: 6 %
- TVA: 18 %

## F Aménagements et finitions

### FY Revêtements d'escaliers

#### FYC Céramique

**FYC100** m Revêtement de marche d'escalier intérieur, avec des pièces en terre cuite. Pose en couche épaisse.
Revêtement de marche d'escalier intérieur, avec des pièces en terre cuite, constitué de. POSE: en couche épaisse avec du mortier de ciment. JOINTOIEMENT: avec du mortier de joints cémenteux amélioré, avec absorption d'eau réduite et résistance élevée à l'abrasion type CG 2 W A, couleur blanche, dans des joints de 2 mm d'épaisseur.
Inclut: Implantation des pièces. Réalisation des ajustements dans les angles. Humectage des marches. Mise en place avec du mortier de ciment. Tension des cordeaux. Mise en place des pièces. Enduit de la contremarche. Nettoyage du tronçon.
Critère pour le métré: Longueur de l'arête formée par la marche et la contremarche, mesurée selon documentation graphique du Projet.
Critère pour le mémoire: On mesurera, dans l'arête d'intersection entre la marque et la contremarche, la longueur réellement exécutée selon les spécifications du Projet.

| Code | U | Désignation | Quantité | Prix |
|---|---|---|---|---|
| mt09mor010c | m³ | Mortier de ciment CEM II/B-P 32,5 N type M-5, confectionné sur site avec 250 kg/m³ de ciment et une proportion en volume 1/6. (matériau) | 0.02 | 88791.78 |
| mt18bdo021sj | m |  | 1.05 |  |
| mt18bdo022sj |  |  | 1.05 |  |
| mt09mcp020bB | kg | Mortier de joints cémenteux amélioré, avec absorption d'eau réduite et résistance élevée à l'abrasion, type CG2 W A, selon NF EN 13888, couleur blanche, pour joints de 2 à 15 mm, à base de ciment à haute résistance, granulats sélectionnés, additifs spéciaux et pigments, avec effet antimoisissure et effet préventif des efflorescences, hydrofugeant, spécial pour le jointoiement de tout type de pièces céramiques et pierres naturelles dans les zones de prolifération de micro-organismes. (matériau) | 1.2 | 1308.73 |
| mo023 |  |  | 0.942 |  |
| mo061 |  |  | 0.471 |  |
| % |  |  | 2 % |  |

Déchets:
- pose: mt09mor010c; facteur de déchet 0.0036
- pose: mt18bdo021sj; facteur de déchet 0.0123
- pose: mt18bdo022sj; facteur de déchet 0.0123
- pose: mt09mcp020bB; facteur de déchet 0.07

## Ressources

**mt09mor010c** m³ Mortier de ciment CEM II/B-P 32,5 N type M-5
Données techniques: Coût énergétique 3724.000 MJ; Émission de CO2 323.000 kg; Code CED 17 01 01; Masse de l'élément 1900 kg; Volume 1.266667 m3

**mt09mcp020bB** kg Mortier de joints cémenteux amélioré
Données techniques: Coût énergétique 7.725 MJ; Émission de CO2 0.576 kg; Code CED 17 09 04; Masse de l'élément 1 kg; Volume 0.000667 m3
Déchets:
- emballage: re150101 Emballages en papier et en carton. (composant de déchet); quantité 0.02 kg; Code CED 15 01 01; Masse de l'élément 1 kg; Volume 0.001333 m3
- emballage: re170201 Bois. (composant de déchet); quantité 0.005 kg; Code CED 17 02 01; Masse de l'élément 1 kg; Volume 0.000909 m3
- emballage: re170203 Plastique. (composant de déchet); quantité 0.008 kg; Code CED 17 02 03; Masse de l'élément 1 kg; Volume 0.001667 m3

## Autres textes du fichier
- Marche en terre cuite, fabriqué mécaniquement, capacité d'absorption en eau 6%
