# Démolition d'une marche

- Propriété du fichier: CYPE Ingenieros S.A.
- Format: FIEBDC-3/2016
- Logiciel: Générateur de prix de la construction. CYPE Ingenieros, S.A.
- Date: 08/02/2025
- Zone géographique: Burkina Faso
- Devise: XOF
- Coûts indirects: 3 %
- Frais généraux: 13 %
- Bénéfice: 6 %
- TVA: 18 %

## F Aménagements et finitions

### FY Revêtements d'escaliers

#### FYD Démolition

**FYD010** m Démolition d'une marche.
Retrait d'un revêtement de marches de granito, avec moyens manuels, sans détériorer la surface des marches, qui restera à découvert et préparée pour un futur revêtement, et chargement manuel dans le camion ou la benne.
Inclut: Retrait du revêtement. Retrait et stockage du matériau enlevé. Nettoyage des restes d'ouvrage. Chargement manuel du matériau enlevé et des restes d'ouvrage dans le camion ou la benne.
Critère pour le métré: Longueur mesurée selon documentation graphique du Projet.
Critère pour le mémoire: On mesurera la longueur réellement démontée selon les spécifications du Projet.

| Code | U | Désignation | Quantité | Prix | Montant |
|---|---|---|---|---|---|
| mo113 | h | Ouvrier d'exécution I/OE1 construction. (main-d'œuvre) | 0.499 | 720.23 | 359.395 |
| % | % | Frais de chantier des unités d'ouvrage | 2 % | 359.395 | 7.188 |
|  |  | Coûts directs |  |  | 366.583 |

Déchets:
- démolition: ruo170101 Béton (bétons, mortiers et préfabriqués). (composant de déchet); quantité 48.24 kg; Code CED 17 01 01; Masse de l'élément 1 kg; Volume 0.000667 m3
