# Démolition d'un escalier métallique

- Propriété du fichier: CYPE Ingenieros S.A.
- Format: FIEBDC-3/2016
- Logiciel: Générateur de prix de la construction. CYPE Ingenieros, S.A.
- Date: 08/02/2025
- Zone géographique: Burkina Faso
- Devise: XOF
- Coûts indirects: 3 %
- Frais généraux: 13 %
- Bénéfice: 6 %
- TVA: 18 %

## G Structure et gros oeuvre

### GE Passerelles et escaliers

#### GED Démolition

**GED040** m² Démolition d'un escalier métallique.
Démolition d'une structure métallique d'escalier, constitué de pièces simples de profilés laminés, de marches et d'une rampe en acier, avec poste d'oxycoupage, et chargement manuel dans le camion ou la benne.
Inclut: Démolition de l'élément. Fragmentation des décombres en pièces maniables. Retrait et stockage des décombres. Nettoyage des restes d'ouvrage. Chargement manuel des décombres dans le camion ou la benne.
Critère pour le métré: Surface mesurée à partir de son intérieur en grandeur nature, selon documentation graphique du Projet.
Critère pour le mémoire: On mesurera, en grandeur réelle, la surface réellement démolie selon les spécifications du Projet.

| Code | U | Désignation | Quantité | Prix | Montant |
|---|---|---|---|---|---|
| mq08sol010 | h | Poste d'oxycoupage, avec acétylène comme combustible et oxygène comme comburant. (matériel) | 0.232 | 4044.66 | 938.361 |
| mo019 | h | Compagnon professionnel III/CP2 soudeur. (main-d'œuvre) | 0.335 | 1013.49 | 339.519 |
| mo113 | h | Ouvrier d'exécution I/OE1 construction. (main-d'œuvre) | 0.839 | 720.23 | 604.273 |
| % | % | Frais de chantier des unités d'ouvrage | 2 % | 1882.153 | 37.643 |
|  |  | Coûts directs |  |  | 1919.796 |

Déchets:
- démolition: ruo170405 Fer et acier. (composant de déchet); quantité 86 kg; Code CED 17 04 05; Masse de l'élément 1 kg; Volume 0.000476 m3
