# Réparation du joint de dilatation. Système "PANTALLAX"

- Propriété du fichier: CYPE Ingenieros S.A.
- Format: FIEBDC-3/2016
- Logiciel: Générateur de prix de la construction. CYPE Ingenieros, S.A.
- Date: 08/02/2025
- Zone géographique: Burkina Faso
- Devise: XOF
- Coûts indirects: 3 %
- Frais généraux: 13 %
- Bénéfice: 6 %
- TVA: 18 %

## G Structure et gros oeuvre

### GF Fondations

#### GFR Réparations

**GFR010** m Réparation du joint de dilatation. Système "PANTALLAX".
Réparation du joint de dilatation dans un radier, en-dessous de la nappe phréatique. Système "PANTALLAX", constitué de système Injet-Flex, injection de résine hydro-expansive flexible de polyuréthane, hydrophobe, (rendement: 3 kg/m); ouverture de la rainure de 3-5x25 cm; et scellement d'un joint, système Mortar, avec du mortier pour réparation et imperméabilisation, (rendement: 18 kg/m).
Inclut: Implantation. Mise en place des injecteurs. Injection de la résine. Retrait du tube pour injection de résine. Réalisation du rainurage. Application de l'imperméabilisation.
Critère pour le métré: Longueur mesurée selon documentation graphique du Projet.
Critère pour le mémoire: On mesurera la longueur réellement exécutée selon les spécifications du Projet.

| Code | U | Désignation | Quantité | Prix | Montant |
|---|---|---|---|---|---|
| mt15ppi010 | kg | Résine hydro-expansive flexible de polyuréthane, hydrophobe, à viscosité faible, pour système Injet-Flex "PANTALLAX". (matériau) | 3 | 10007.34 | 30022.020 |
| mt15ppi020 | U | Injecteur, en acier, de 16 mm de diamètre extérieur. (matériau) | 3.3 | 5202.3 | 17167.590 |
| mt09rev030a | kg | Mortier pour réparation et imperméabilisation de surfaces, système Mortar "PANTALLAX". (matériau) | 18 | 693.08 | 12475.440 |
| mq08gel010k | h | Groupe électrogène insonorisé, triphasé, de 45 kVA de puissance. (matériel) | 0.104 | 2637.53 | 274.303 |
| mq03mpi020b | h | Équipement complet pour réalisation des injections de résines expansives à pression. (matériel) | 0.058 | 52429.99 | 3040.939 |
| mo032 | h | Compagnon professionnel III/CP2 poseur de produits imperméabilisants. (main-d'œuvre) | 0.589 | 1000.07 | 589.041 |
| mo070 | h | Ouvrier professionnel II/OP poseur de produits imperméabilisants. (main-d'œuvre) | 0.589 | 747.53 | 440.295 |
| % | % | Frais de chantier des unités d'ouvrage | 2 % | 64009.628 | 1280.193 |
|  |  | Coûts directs |  |  | 65289.821 |

Déchets:
- pose: mt15ppi010 Résine hydro-expansive flexible de polyuréthane, hydrophobe, à viscosité faible, pour système Injet-Flex "PANTALLAX"; facteur de déchet 0.03
- pose: mt09rev030a Mortier pour réparation et imperméabilisation de surfaces, système Mortar "PANTALLAX"; facteur de déchet 0.0063

## Ressources

**mt15ppi010** kg Résine hydro-expansive flexible de polyuréthane, hydrophobe, à viscosité faible, pour système Injet-Flex "PANTALLAX"
Données techniques: Coût énergétique 86.761 MJ; Émission de CO2 3.294 kg; Code CED 17 09 04; Masse de l'élément 1 kg; Volume 0.000667 m3
Déchets:
- emballage: re170203 Plastique. (composant de déchet); quantité 0.003 kg; Code CED 17 02 03; Masse de l'élément 1 kg; Volume 0.001667 m3

**mt09rev030a** kg Mortier pour réparation et imperméabilisation de surfaces, système Mortar "PANTALLAX"
Données techniques: Coût énergétique 2.394 MJ; Émission de CO2 0.194 kg; Code CED 17 01 01; Masse de l'élément 1 kg; Volume 0.000667 m3
Déchets:
- emballage: re150101 Emballages en papier et en carton. (composant de déchet); quantité 0.014 kg; Code CED 15 01 01; Masse de l'élément 1 kg; Volume 0.001333 m3
- emballage: re170201 Bois. (composant de déchet); quantité 0.001 kg; Code CED 17 02 01; Masse de l'élément 1 kg; Volume 0.000909 m3
- emballage: re170203 Plastique; quantité 0.003 kg
