# Protection des sols

- Propriété du fichier: CYPE Ingenieros S.A.
- Format: FIEBDC-3/2016
- Logiciel: Générateur de prix de la construction. CYPE Ingenieros, S.A.
- Date: 08/02/2025
- Zone géographique: Burkina Faso
- Devise: XOF
- Coûts indirects: 3 %
- Frais généraux: 13 %
- Bénéfice: 6 %
- TVA: 18 %

## P Interventions préalables

### PO Protections temporaires

#### POI Parois intérieures

**POI010** m² Protection des sols.
Fourniture et mise en place d'un film de plastique sur lequel est placée une couche de carton ondulé fixé latéralement sur tout le périmètre, sur le revêtement de sol en moquette, bois, pierre naturelle ou autre matériau, pour le protéger de la saleté et de la poussière générées pendant les travaux de réhabilitation ou de rénovation. Comprend la surveillance et la maintenance de la protection le temps des travaux, la fixation de la protection dans tous les joints avec un ruban adhésif, le retrait postérieur, le ramassage et le chargement manuel dans le camion ou la benne.
Inclut: Mise en place de la protection. Retrait de la protection et chargement dans la benne.
Critère pour le métré: Surface mesurée selon documentation graphique du Projet.
Critère pour le mémoire: On mesurera la surface réellement exécutée selon les spécifications du Projet.

| Code | U | Désignation | Quantité | Prix | Montant |
|---|---|---|---|---|---|
| mt32war020 | m² | Film de polyéthylène transparent, de 0,2 mm d'épaisseur. (matériau) | 1.05 | 156.07 | 163.874 |
| mt32war040 | m² | Carton plissé pour emballage. (matériau) | 1.05 | 312.14 | 327.747 |
| mt32war030 | m | Ruban plastique autoadhésif. (matériau) | 0.5 | 36.42 | 18.210 |
| mo112 | h | Ouvrier d'exécution I/OE2 construction. (main-d'œuvre) | 0.032 | 732.19 | 23.430 |
| % | % | Frais de chantier des unités d'ouvrage | 2 % | 533.261 | 10.665 |
|  |  | Coûts directs |  |  | 543.926 |

Déchets:
- pose: mt32war020 Film de polyéthylène transparent, de 0,2 mm d'épaisseur; facteur de déchet 0.06
- pose: mt32war040 Carton plissé pour emballage; facteur de déchet 0.022
- démolition: ruo150101 Emballages en papier et en carton. (composant de déchet); quantité 0.473 kg; Code CED 15 01 01; Masse de l'élément 1 kg; Volume 0.001333 m3
- démolition: ruo170203 Plastique. (composant de déchet); quantité 0.194 kg; Code CED 17 02 03; Masse de l'élément 1 kg; Volume 0.001667 m3

## Ressources

**mt32war020** m² Film de polyéthylène transparent, de 0,2 mm d'épaisseur
Données techniques: Coût énergétique 27.540 MJ; Émission de CO2 1.010 kg; Code CED 17 06 04; Masse de l'élément 0.184 kg; Volume 0.000307 m3
Déchets:
- emballage: re170203 Plastique. (composant de déchet); quantité 0.024 kg; Code CED 17 02 03; Masse de l'élément 1 kg; Volume 0.001667 m3

**mt32war040** m² Carton plissé pour emballage
Données techniques: Coût énergétique 0.243 MJ; Émission de CO2 0.383 kg; Code CED 15 01 01; Masse de l'élément 0.45 kg; Volume 0.0006 m3
