# Ouverture dans revêtement de sol

- Propriété du fichier: CYPE Ingenieros S.A.
- Format: FIEBDC-3/2016
- Logiciel: Générateur de prix de la construction. CYPE Ingenieros, S.A.
- Date: 08/02/2025
- Zone géographique: Burkina Faso
- Devise: XOF
- Coûts indirects: 3 %
- Frais généraux: 13 %
- Bénéfice: 6 %
- TVA: 18 %

## P Interventions préalables

### PP Étude des pathologies

#### PPI Investigations in situ

**PPI120** U Ouverture dans revêtement de sol.
Exécution d'une ouverture de 60x60 cm dans le revêtement de sol, pour inspection visuelle, avec retrait de celui-ci et démolition de la base de revêtement qu'il pourrait y avoir, jusqu'à découvrir la structure, réalisée avec des moyens manuels et un marteau piqueur. Comprend nettoyage, entassement, retrait et chargement manuel des décombres dans la benne.
Inclut: Réalisation de l'ouverture. Retrait et stockage des décombres. Chargement des décombres dans la benne.
Critère pour le métré: Nombre d'unités prévues, selon documentation graphique du Projet.
Critère pour le mémoire: On mesurera le nombre d'unités réellement exécutées selon les spécifications du Projet.

| Code | U | Désignation | Quantité | Prix | Montant |
|---|---|---|---|---|---|
| mt51pav010f | m² | Démolition de revêtement de sol et base de revêtement avec moyens manuels et marteau pneumatique. (matériau) | 0.64 | 5232.52 | 3348.813 |
| mo113 | h | Ouvrier d'exécution I/OE1 construction. (main-d'œuvre) | 0.402 | 720.23 | 289.532 |
| % | % | Frais de chantier des unités d'ouvrage | 2 % | 3638.345 | 72.767 |
|  |  | Coûts directs |  |  | 3711.112 |

Déchets:
- démolition: ruo170101 Béton (bétons, mortiers et préfabriqués). (composant de déchet); quantité 22.888 kg; Code CED 17 01 01; Masse de l'élément 1 kg; Volume 0.000667 m3
- démolition: ruo010408 Déchets de gravats et roches triturées distincts de ceux mentionnés dans le code 01 04 07. (composant de déchet); quantité 14.04 kg; Code CED 01 04 08; Masse de l'élément 1 kg; Volume 0.000667 m3
- démolition: ruo170904 Déchets mélangés de construction et de démolition distincts de ceux spécifiés dans les codes 17 09 01, 17 09 02 et 17 09 03. (composant de déchet); quantité 14.173 kg; Code CED 17 09 04; Masse de l'élément 1 kg; Volume 0.000667 m3
