# Essais sur fondations

- Propriété du fichier: CYPE Ingenieros S.A.
- Format: FIEBDC-3/2016
- Logiciel: Générateur de prix de la construction. CYPE Ingenieros, S.A.
- Date: 08/02/2025
- Zone géographique: Burkina Faso
- Devise: XOF
- Coûts indirects: 3 %
- Frais généraux: 13 %
- Bénéfice: 6 %
- TVA: 18 %

## P Interventions préalables

### PP Étude des pathologies

#### PPX Essais in situ

**PPX010** U Essais sur fondations.
Essai pour la détermination de l'armature supérieure de radier via l'utilisation du pachomètre, obtenant le nombre de barres et la disposition de celles-ci. Ne comprend pas l'excavation ni le repositionnement des revêtements.
Inclut: Réalisation de l'essai.
Critère pour le métré: Nombre d'unités prévues, selon documentation graphique du Projet.
Critère pour le mémoire: On mesurera le nombre d'unités réellement exécutées selon les spécifications du Projet.

| Code | U | Désignation | Quantité | Prix | Montant |
|---|---|---|---|---|---|
| mt49hpa010a | U | Essai pour déterminer l'armature supérieure d'un radier, via l'utilisation de pachomètre, donnant le nombre de barres et la disposition de celles-ci, sans inclure l'ouverture, ni le repositionnement des revêtements ou recouvrements. (matériau) | 1 | 65374.01 | 65374.010 |
| % | % | Frais de chantier des unités d'ouvrage | 2 % | 65374.010 | 1307.480 |
|  |  | Coûts directs |  |  | 66681.490 |
