# Filet horizontal de protection de trémie de plancher

- Propriété du fichier: CYPE Ingenieros S.A.
- Format: FIEBDC-3/2016
- Logiciel: Générateur de prix de la construction. CYPE Ingenieros, S.A.
- Date: 08/02/2025
- Zone géographique: Burkina Faso
- Devise: XOF
- Coûts indirects: 3 %
- Frais généraux: 13 %
- Bénéfice: 6 %
- TVA: 18 %

## S Sécurité et santé

### SC Systèmes de protection collective

#### SCH Protections des ouvertures horizontales dans des structures

**SCH020** m² Filet horizontal de protection de trémie de plancher.
Filet de protection de polyamide de haute ténacité, de couleur blanche, de 80x80 mm de pas, avec une corde de filet de calibre 4 mm et une ralingue de polyamide de 12 mm de calibre nouée au réseau, pour couvrir les trémies de surface comprise entre 2,3 et 15 m² dans les planchers, ancré au plancher tous les 50 cm avec des crochets métalliques.
Critère pour le métré: Surface du vide horizontale, mesurée selon Plan général de coordination en matière de sécurité et de protection de la santé.
Critère pour le mémoire: La surface mesurée sera celle réellement montée selon spécifications d'Étude ou d'Étude Basique de Sécurité et Santé.

| Code | U | Désignation | Quantité | Prix | Montant |
|---|---|---|---|---|---|
| mt50sph040c | m² | Filet horizontal de protection, pour petites trémies, à maille de polyamide à haute ténacité, couleur blanche, de 80x80 mm de pas. Corde de filet de calibre 4 mm et ralingue en polyamide de 12 mm de calibre nouée au filet. (matériau) | 1.08 | 1838.78 | 1985.882 |
| mt50spr020a | U | Crochet métallique, D=12 mm, pour le montage de filet horizontal. (matériau) | 3.18 | 1430.16 | 4547.909 |
| mo119 | h | Compagnon professionnel III/CP2 Sécurité et Santé. (main-d'œuvre) | 0.156 | 1000.07 | 156.011 |
| mo120 | h | Ouvrier Sécurité et Santé. (main-d'œuvre) | 0.156 | 720.23 | 112.356 |
| % | % | Frais de chantier des unités d'ouvrage | 2 % | 6802.158 | 136.043 |
|  |  | Coûts directs |  |  | 6938.201 |

Déchets:
- pose: mt50sph040c; facteur de déchet 1

## Ressources

**mt50sph040c** m² Filet horizontal de protection
Données techniques: Coût énergétique 34.199 MJ; Émission de CO2 1.698 kg; Code CED 17 02 03; Masse de l'élément 0.329 kg; Volume 0.000548 m3
Déchets:
- emballage: re170203 Plastique. (composant de déchet); quantité 0.024 kg; Code CED 17 02 03; Masse de l'élément 1 kg; Volume 0.001667 m3
