# Distributeur anti-bactéries pour sanitaire

- Propriété du fichier: CYPE Ingenieros S.A.
- Format: FIEBDC-3/2016
- Logiciel: Générateur de prix de la construction. CYPE Ingenieros, S.A.
- Date: 08/02/2025
- Zone géographique: Burkina Faso
- Devise: XOF
- Coûts indirects: 3 %
- Frais généraux: 13 %
- Bénéfice: 6 %
- TVA: 18 %

## T Équipements techniques

### TB Équipements sanitaires

#### TBT Distributeurs

**TBT090** U Distributeur anti-bactéries pour sanitaire.
Diffuseur d'ambiance électronique, bactéricide, avec bouton-poussoir on/off, DEL indicatrice de charge d'aérosol et DEL indicatrice de batterie, en polypropylène blanche et bleue, de 255x90x105 mm.
Inclut: Implantation et tracé sur le parement de l'emplacement de l'accessoire. Montage et fixation.
Critère pour le métré: Nombre d'unités prévues, selon documentation graphique du Projet.
Critère pour le mémoire: On mesurera le nombre d'unités réellement mises en place selon les spécifications du Projet.

| Code | U | Désignation | Quantité | Prix | Montant |
|---|---|---|---|---|---|
| mt31abn071a | U | Diffuseur d'ambiance électronique, bactéricide, avec bouton-poussoir on/off, DEL indicatrice de charge d'aérosol et DEL indicatrice de batterie, en polypropylène blanche et bleue, de 255x90x105 mm. (matériau) | 1 | 64867.02 | 64867.020 |
| mo107 | h | Ouvrier professionnel II/OP plombier. (main-d'œuvre) | 0.23 | 746.17 | 171.619 |
| % | % | Frais de chantier des unités d'ouvrage | 2 % | 65038.639 | 1300.773 |
|  |  | Coûts directs |  |  | 66339.412 |

## Ressources

**mt31abn071a** U Diffuseur d'ambiance électronique
Données techniques: Coût énergétique 44.645 MJ; Émission de CO2 1.458 kg
Déchets:
- emballage: re150101 Emballages en papier et en carton. (composant de déchet); quantité 0.072 kg; Code CED 15 01 01; Masse de l'élément 1 kg; Volume 0.001333 m3
