# Flexible de douche

- Propriété du fichier: CYPE Ingenieros S.A.
- Format: FIEBDC-3/2016
- Logiciel: Générateur de prix de la construction. CYPE Ingenieros, S.A.
- Date: 08/02/2025
- Zone géographique: Burkina Faso
- Devise: XOF
- Coûts indirects: 3 %
- Frais généraux: 13 %
- Bénéfice: 6 %
- TVA: 18 %

## T Équipements techniques

### TB Équipements sanitaires

#### TBU Douches

**TBU090** U Flexible de douche.
Flexible de douche lisse, de 1,5 m de longueur, finition chromée, avec raccord de connexion avec filet cylindrique GAS femelle de 1/2", aux deux extrémités, pression maximale 5 bar, température maximale 70°C. Comprend joints élastiques.
Inclut: Connexion et contrôle de son bon fonctionnement.
Critère pour le métré: Nombre d'unités prévues, selon documentation graphique du Projet.
Critère pour le mémoire: On mesurera le nombre d'unités réellement mises en place selon les spécifications du Projet.

| Code | U | Désignation | Quantité | Prix | Montant |
|---|---|---|---|---|---|
| mt31gro612a | U | Flexible de douche lisse, de 1,5 m de longueur, finition chromée, avec raccord de connexion avec filet cylindrique GAS femelle de 1/2", aux deux extrémités, pression maximale 5 bar, température maximale 70°C, y compris joints élastiques. (matériau) | 1 | 17533.36 | 17533.360 |
| mo008 | h | Compagnon professionnel III/CP2 plombier. (main-d'œuvre) | 0.092 | 1027.78 | 94.556 |
| % | % | Frais de chantier des unités d'ouvrage | 2 % | 17627.916 | 352.558 |
|  |  | Coûts directs |  |  | 17980.474 |
