# Receveur de douche en porcelaine sanitaire "ROCA"

- Propriété du fichier: CYPE Ingenieros S.A.
- Format: FIEBDC-3/2016
- Logiciel: Générateur de prix de la construction. CYPE Ingenieros, S.A.
- Date: 08/02/2025
- Zone géographique: Burkina Faso
- Devise: XOF
- Coûts indirects: 3 %
- Frais généraux: 13 %
- Bénéfice: 6 %
- TVA: 18 %

## T Équipements techniques

### TB Équipements sanitaires

#### TBU Douches

**TBU190** U Receveur de douche en porcelaine sanitaire "ROCA".
Receveur de douche rectangulaire extra-plat, en porcelaine sanitaire, modèle Malta "ROCA", couleur Blanco, de 1200x800x65 mm, avec fond antidérapant, équipé avec mitigeur mural pour douche, avec cartouche céramique, finition chromé, modèle Thesis. Comprend le silicone pour le scellement des joints.
Inclut: Implantation. Mise en place et fixation de l'appareil. Montage de la bonde. Connexion au réseau d'évacuation. Montage de la robinetterie. Connexion aux réseaux d'eau froide et chaude. Contrôle de son bon fonctionnement. Scellement des joints.
Critère pour le métré: Nombre d'unités prévues, selon documentation graphique du Projet.
Critère pour le mémoire: On mesurera le nombre d'unités réellement mises en place selon les spécifications du Projet.

| Code | U | Désignation | Quantité | Prix | Montant |
|---|---|---|---|---|---|
| mt30par003ba | U | Receveur de douche rectangulaire extra-plat, en porcelaine sanitaire, modèle Malta "ROCA", couleur Blanco, de 1200x800x65 mm, avec fond antidérapant. (matériau) | 1 | 260871.76 | 260871.760 |
| mt31gmo032a | U | Mitigeur mural pour douche, avec cartouche céramique, finition chromé, modèle Thesis "ROCA", composé de mélangeur avec support de douche intégré, douchette et flexible de 1,70 m de laiton chromé, selon NF EN 1287. (matériau) | 1 | 348270.42 | 348270.420 |
| mt30dpd010c | U | Déversoir pour receveur de douche avec orifice de 90 mm. (matériau) | 1 | 64431.96 | 64431.960 |
| mt30www005 | U | Cartouche de 300 ml de silicone acide monocomposant, fongicide, pour le scellement des joints en milieux humides. (matériau) | 0.036 | 7094.05 | 255.386 |
| mo008 | h | Compagnon professionnel III/CP2 plombier. (main-d'œuvre) | 1.685 | 1027.78 | 1731.809 |
| % | % | Frais de chantier des unités d'ouvrage | 2 % | 675561.335 | 13511.227 |
|  |  | Coûts directs |  |  | 689072.562 |

Déchets:
- pose: mt30www005 Cartouche de 300 ml de silicone acide monocomposant, fongicide, pour le scellement des joints en milieux humides; facteur de déchet 0.06

## Ressources

**mt31gmo032a** U Mitigeur mural pour douche
Données techniques: Coût énergétique 492.006 MJ; Émission de CO2 33.113 kg
Déchets:
- emballage: re150101 Emballages en papier et en carton. (composant de déchet); quantité 0.086 kg; Code CED 15 01 01; Masse de l'élément 1 kg; Volume 0.001333 m3

**mt30www005** U Cartouche de 300 ml de silicone acide monocomposant, fongicide, pour le scellement des joints en milieux humides
Données techniques: Coût énergétique 87.088 MJ; Émission de CO2 3.667 kg; Code CED 17 09 04; Masse de l'élément 0.45 kg; Volume 0.0003 m3
Déchets:
- emballage: re170203 Plastique. (composant de déchet); quantité 0.1 kg; Code CED 17 02 03; Masse de l'élément 1 kg; Volume 0.001667 m3
