# Vidoir en porcelaine sanitaire "ROCA"

- Propriété du fichier: CYPE Ingenieros S.A.
- Format: FIEBDC-3/2016
- Logiciel: Générateur de prix de la construction. CYPE Ingenieros, S.A.
- Date: 08/02/2025
- Zone géographique: Burkina Faso
- Devise: XOF
- Coûts indirects: 3 %
- Frais généraux: 13 %
- Bénéfice: 6 %
- TVA: 18 %

## T Équipements techniques

### TB Équipements sanitaires

#### TBV Déversoirs

**TBV020** U Vidoir en porcelaine sanitaire "ROCA".
Vidoir en porcelaine sanitaire, sur pied, modèle Garda "ROCA", couleur Blanco, de 420x500x445 mm, de 420x500x445 mm, à sortie horizontale, avec pièce d'union, grille d'évacuation et jeu de fixation, avec grille en acier inoxydable, avec coussinet, pour vidoir modèle Garda, équipé avec robinet mélangeur mural, pour bac à laver, de bec tournant, finition chromé, modèle Brava. Comprend le silicone pour le scellement des joints.
Inclut: Implantation. Mise en place et fixation de l'appareil. Montage de la bonde. Connexion au réseau d'évacuation. Montage de la robinetterie. Connexion aux réseaux d'eau froide et chaude. Contrôle de son bon fonctionnement. Scellement des joints.
Critère pour le métré: Nombre d'unités prévues, selon documentation graphique du Projet.
Critère pour le mémoire: On mesurera le nombre d'unités réellement mises en place selon les spécifications du Projet.

| Code | U | Désignation | Quantité | Prix | Montant |
|---|---|---|---|---|---|
| mt30var010a | U | Vidoir en porcelaine sanitaire, sur pied, modèle Garda "ROCA", couleur Blanco, de 420x500x445 mm, de 420x500x445 mm, à sortie horizontale, avec pièce d'union, grille d'évacuation et jeu de fixation. (matériau) | 1 | 173473.1 | 173473.100 |
| mt30var011a | U | Grille en acier inoxydable, avec coussinet, pour vidoir modèle Garda "ROCA". (matériau) | 1 | 88855.3 | 88855.300 |
| mt31gmo040a | U | Robinet mélangeur mural, pour bac à laver, de bec tournant, finition chromé, modèle Brava "ROCA", avec mousseur, selon NF EN 200. (matériau) | 1 | 87398.66 | 87398.660 |
| mt30div020 | U | Manchon élastique coudé avec joint, pour vidoir. (matériau) | 1 | 20335.09 | 20335.090 |
| mt30www005 | U | Cartouche de 300 ml de silicone acide monocomposant, fongicide, pour le scellement des joints en milieux humides. (matériau) | 0.012 | 7094.05 | 85.129 |
| mo008 | h | Compagnon professionnel III/CP2 plombier. (main-d'œuvre) | 1.838 | 1027.78 | 1889.060 |
| % | % | Frais de chantier des unités d'ouvrage | 2 % | 372036.339 | 7440.727 |
|  |  | Coûts directs |  |  | 379477.066 |

Déchets:
- pose: mt30www005 Cartouche de 300 ml de silicone acide monocomposant, fongicide, pour le scellement des joints en milieux humides; facteur de déchet 0.06

## Ressources

**mt30var010a** U Vidoir en porcelaine sanitaire
Données techniques: Coût énergétique 95.672 MJ; Émission de CO2 84.924 kg
Déchets:
- emballage: re150101 Emballages en papier et en carton. (composant de déchet); quantité 1.423 kg; Code CED 15 01 01; Masse de l'élément 1 kg; Volume 0.001333 m3

**mt30var011a** U Grille en acier inoxydable, avec coussinet, pour vidoir modèle Garda "ROCA"
Données techniques: Coût énergétique 1.541 MJ; Émission de CO2 1.828 kg
Déchets:
- emballage: re150101 Emballages en papier et en carton; quantité 1.255 kg

**mt31gmo040a** U Robinet mélangeur mural
Données techniques: Coût énergétique 193.309 MJ; Émission de CO2 13.041 kg
Déchets:
- emballage: re150101 Emballages en papier et en carton; quantité 0.072 kg

**mt30www005** U Cartouche de 300 ml de silicone acide monocomposant, fongicide, pour le scellement des joints en milieux humides
Données techniques: Coût énergétique 87.088 MJ; Émission de CO2 3.667 kg; Code CED 17 09 04; Masse de l'élément 0.45 kg; Volume 0.0003 m3
Déchets:
- emballage: re170203 Plastique. (composant de déchet); quantité 0.1 kg; Code CED 17 02 03; Masse de l'élément 1 kg; Volume 0.001667 m3
