# Pompe de circulation

- Propriété du fichier: CYPE Ingenieros S.A.
- Format: FIEBDC-3/2016
- Logiciel: Générateur de prix de la construction. CYPE Ingenieros, S.A.
- Date: 08/02/2025
- Zone géographique: Burkina Faso
- Devise: XOF
- Coûts indirects: 3 %
- Frais généraux: 13 %
- Bénéfice: 6 %
- TVA: 18 %

## T Équipements techniques

### TC ECS et chauffage

#### TCE Systèmes de conduction d'eau

**TCE070** U Pompe de circulation.
Électropompe centrifuge, de fonte de fer, à trois vitesses, d'une puissance de 0,071 kW, impulseur de technopolymère, axe moteur en acier chromé, bouches filetées mâles de 1", isolation classe H, pour alimentation monophasée à 230 V. Comprend le pont de manomètres constitué d'un manomètre, de vannes à sphère et d'un tuyau en cuivre; les éléments de montage; la boîte des connexions électriques avec le condensateur et les accessoires nécessaires à son bon fonctionnement.
Inclut: Implantation. Mise en place de la pompe de circulation. Connexion au réseau de distribution. Contrôle de son bon fonctionnement.
Critère pour le métré: Nombre d'unités prévues, selon documentation graphique du Projet.
Critère pour le mémoire: On mesurera le nombre d'unités réellement exécutées selon les spécifications du Projet.

| Code | U | Désignation | Quantité | Prix | Montant |
|---|---|---|---|---|---|
| mt37bce005a | U | Électropompe centrifuge, de fonte de fer, à trois vitesses, d'une puissance de 0,071 kW, impulseur de technopolymère, axe moteur en acier chromé, bouches filetées mâles de 1", isolation classe H, pour alimentation monophasée à 230 V. (matériau) | 1 | 139459.51 | 139459.510 |
| mt37sve010d | U | Vanne à sphère en laiton nickelé à visser de 1". (matériau) | 2 | 11496.23 | 22992.460 |
| mt37www060d | U | Clapet antipollution de laiton, avec tamis en acier inoxydable avec perforations de 0,4 mm de diamètre, avec filet de 1", pour une pression maximale de travail de 16 bar et une température maximale de 110°C. (matériau) | 1 | 8626.36 | 8626.360 |
| mt37svr010c | U | Clapet de non retour en laiton à visser de 1". (matériau) | 1 | 7642.65 | 7642.650 |
| mt37www050c | U | Manchon antivibration, en caoutchouc, avec filet de 1", pour une pression maximale de travail de 10 bar. (matériau) | 2 | 23353.6 | 46707.200 |
| mt42www040 | U | Manomètre avec bain de glycérine et diamètre de sphère de 100 mm, avec prise verticale, pour montage fileté de 1/2", échelle de pression de 0 à 5 bar. (matériau) | 1 | 40946.84 | 40946.840 |
| mt37sve010b | U | Vanne à sphère en laiton nickelé à visser de 1/2". (matériau) | 2 | 4679.23 | 9358.460 |
| mt37tca010ba | m | Tube en cuivre rigide avec paroi de 1 mm d'épaisseur et 13/15 mm de diamètre, selon NF EN 1057. (matériau) | 0.35 | 4559.11 | 1595.689 |
| mt35aia090aa | m | Tube rigide en PVC, branchable, courbable à chaud, de couleur noire, de 16 mm de diamètre nominal, pour climatisation fixe en surface. Résistance à la compression 1250 N, résistance à l'impact 2 joules, température de travail -5°C jusqu'à 60°C, avec degré de protection IP547 selon NF EN 60529, propriétés électriques: isolant, non propagateur de la flamme. Selon NF EN 61386-1 et NF EN 61386-22. Comprend les colliers, les éléments de fixation et les accessoires (courbes, manchons, tés, coudes et courbes flexibles). (matériau) | 3 | 1165.22 | 3495.660 |
| mt35cun040rb | m | Câble unipolaire H07V-K, sa tension assignée étant de 450/750 V, réaction au feu classe Eca selon FR EN 50575, avec conducteur multifilaire de cuivre de 2,5 mm² de section, avec isolation de PVC. (matériau) | 9 | 293.22 | 2638.980 |
| mo005 | h | Compagnon professionnel III/CP2 installateur de climatisation. (main-d'œuvre) | 4.386 | 1027.78 | 4507.843 |
| mo104 | h | Ouvrier professionnel II/OP installateur de climatisation. (main-d'œuvre) | 4.386 | 746.17 | 3272.702 |
| % | % | Frais de chantier des unités d'ouvrage | 2 % | 291244.354 | 5824.887 |
|  |  | Coûts directs |  |  | 297069.241 |

Déchets:
- pose: mt37tca010ba Tube en cuivre rigide avec paroi de 1 mm d'épaisseur et 13/15 mm de diamètre, selon NF EN 1057; facteur de déchet 0.0432487
- pose: mt35aia090aa; facteur de déchet 0.0275
- pose: mt35cun040rb; facteur de déchet 0.0165143

## Ressources

**mt37bce005a** U Électropompe centrifuge
Données techniques: Coût énergétique 132.348 MJ; Émission de CO2 8.509 kg
Déchets:
- emballage: re150101 Emballages en papier et en carton. (composant de déchet); quantité 1.575 kg; Code CED 15 01 01; Masse de l'élément 1 kg; Volume 0.001333 m3

**mt37sve010d** U Vanne à sphère en laiton nickelé à visser de 1"
Données techniques: Coût énergétique 843.399 MJ; Émission de CO2 56.701 kg
Déchets:
- emballage: re150101 Emballages en papier et en carton; quantité 0.072 kg

**mt37www060d** U Clapet antipollution de laiton
Données techniques: Coût énergétique 563.396 MJ; Émission de CO2 39.949 kg
Déchets:
- emballage: re150101 Emballages en papier et en carton; quantité 0.072 kg

**mt37svr010c** U Clapet de non retour en laiton à visser de 1"
Données techniques: Coût énergétique 852.184 MJ; Émission de CO2 57.291 kg
Déchets:
- emballage: re150101 Emballages en papier et en carton; quantité 0.072 kg

**mt37www050c** U Manchon antivibration, en caoutchouc, avec filet de 1", pour une pression maximale de travail de 10 bar
Données techniques: Coût énergétique 156.178 MJ; Émission de CO2 13.896 kg
Déchets:
- emballage: re150101 Emballages en papier et en carton; quantité 0.072 kg

**mt37sve010b** U Vanne à sphère en laiton nickelé à visser de 1/2"
Données techniques: Coût énergétique 509.569 MJ; Émission de CO2 34.281 kg
Déchets:
- emballage: re150101 Emballages en papier et en carton; quantité 0.072 kg

**mt37tca010ba** m Tube en cuivre rigide avec paroi de 1 mm d'épaisseur et 13/15 mm de diamètre, selon NF EN 1057
Données techniques: Coût énergétique 14.375 MJ; Émission de CO2 0.277 kg; Code CED 17 04 01; Masse de l'élément 0.39 kg; Volume 0.00026 m3

**mt35aia090aa** m Tube rigide en PVC
Données techniques: Coût énergétique 11.626 MJ; Émission de CO2 0.577 kg; Code CED 17 02 03; Masse de l'élément 0.12 kg; Volume 0.0002 m3

**mt35cun040rb** m Câble unipolaire H07V-K
Données techniques: Coût énergétique 1.325 MJ; Émission de CO2 0.080 kg; Code CED 17 04 11; Masse de l'élément 0.035 kg; Volume 0.000023 m3
Déchets:
- emballage: re150101 Emballages en papier et en carton; quantité 0.065 kg
