# Projecteur. Installation encastrée

- Propriété du fichier: CYPE Ingenieros S.A.
- Format: FIEBDC-3/2016
- Logiciel: Générateur de prix de la construction. CYPE Ingenieros, S.A.
- Date: 08/02/2025
- Zone géographique: Burkina Faso
- Devise: XOF
- Coûts indirects: 3 %
- Frais généraux: 13 %
- Bénéfice: 6 %
- TVA: 18 %

## T Équipements techniques

### TE Éclairage

#### TEI Équipements intérieurs

**TEI430** U Projecteur. Installation encastrée.
Projecteur orientable d'aluminium injecté, avec, en aluminium et composé thermoplastique, de couleur blanche, finition mate, non réglable, de 27 W, alimentation à 220/240 V et 50-60 Hz, 85 mm de diamètre et 182 mm de hauteur, avec lampe LED non remplaçable, température de couleur 3000 K, optique constitué de réflecteur à rendement élevé, faisceau de lumière intensif 16°, indice de reproduction chromatique supérieure à 90, flux lumineux 2427 lumens, degré de protection IP20. Installation encastrée. Comprend les lampes.
Critère d'évaluation économique: Le prix ne comprend pas les travaux auxiliaires de maçonnerie pour installations.
Inclut: Implantation. Montage, connexion et contrôle de son bon fonctionnement.
Critère pour le métré: Nombre d'unités prévues, selon documentation graphique du Projet.
Critère pour le mémoire: On mesurera le nombre d'unités réellement exécutées selon les spécifications du Projet.

| Code | U | Désignation | Quantité | Prix | Montant |
|---|---|---|---|---|---|
| mt34lle290a | U | Projecteur orientable, d'aluminium injecté, avec, en aluminium et composé thermoplastique, de couleur blanche, finition mate, non réglable, de 27 W, alimentation à 220/240 V et 50-60 Hz, 85 mm de diamètre et 182 mm de hauteur, avec lampe LED non remplaçable, température de couleur 3000 K, optique constitué de réflecteur à rendement élevé, faisceau de lumière intensif 16°, indice de reproduction chromatique supérieure à 90, flux lumineux 2427 lumens, degré de protection IP20, à encastrer. (matériau) | 1 | 250970.93 | 250970.930 |
| mo003 | h | Compagnon professionnel III/CP2 électricien. (main-d'œuvre) | 0.581 | 1027.78 | 597.140 |
| mo102 | h | Ouvrier professionnel II/OP électricien. (main-d'œuvre) | 0.581 | 746.17 | 433.525 |
| % | % | Frais de chantier des unités d'ouvrage | 2 % | 252001.595 | 5040.032 |
|  |  | Coûts directs |  |  | 257041.627 |

## Ressources

**mt34lle290a** U Projecteur orientable
Données techniques: Coût énergétique 832.668 MJ; Émission de CO2 59.970 kg
Déchets:
- emballage: re150101 Emballages en papier et en carton. (composant de déchet); quantité 0.7 kg; Code CED 15 01 01; Masse de l'élément 1 kg; Volume 0.001333 m3
- emballage: re170201 Bois. (composant de déchet); quantité 0.17 kg; Code CED 17 02 01; Masse de l'élément 1 kg; Volume 0.000909 m3
- emballage: re170203 Plastique. (composant de déchet); quantité 0.015 kg; Code CED 17 02 03; Masse de l'élément 1 kg; Volume 0.001667 m3
