# Indicateur lumineux

- Propriété du fichier: CYPE Ingenieros S.A.
- Format: FIEBDC-3/2016
- Logiciel: Générateur de prix de la construction. CYPE Ingenieros, S.A.
- Date: 08/02/2025
- Zone géographique: Burkina Faso
- Devise: XOF
- Coûts indirects: 3 %
- Frais généraux: 13 %
- Bénéfice: 6 %
- TVA: 18 %

## T Équipements techniques

### TE Éclairage

#### TEI Équipements intérieurs

**TEI480** U Indicateur lumineux.
Indicateur lumineux pour étages et entrée de 250x185x75 mm, sans enseigne.
Inclut: Implantation. Fixation au parement via des éléments d'ancrage. Mise en place d'un indicateur lumineux. Connexion au réseau électrique.
Critère pour le métré: Nombre d'unités prévues, selon documentation graphique du Projet.
Critère pour le mémoire: On mesurera le nombre d'unités réellement mises en place selon les spécifications du Projet.

| Code | U | Désignation | Quantité | Prix | Montant |
|---|---|---|---|---|---|
| mt45ruv010a | U | Indicateur lumineux pour appartement, de 250x185x75 mm, sans écrire. Comprend éléments de fixation. (matériau) | 1 | 33058.26 | 33058.260 |
| mo102 | h | Ouvrier professionnel II/OP électricien. (main-d'œuvre) | 0.288 | 746.17 | 214.897 |
| % | % | Frais de chantier des unités d'ouvrage | 2 % | 33273.157 | 665.463 |
|  |  | Coûts directs |  |  | 33938.620 |

## Ressources

**mt45ruv010a** U Indicateur lumineux pour appartement, de 250x185x75 mm, sans écrire. Comprend éléments de fixation
Données techniques: Coût énergétique 0.018 MJ; Émission de CO2 0.028 kg
Déchets:
- emballage: re150101 Emballages en papier et en carton. (composant de déchet); quantité 0.033 kg; Code CED 15 01 01; Masse de l'élément 1 kg; Volume 0.001333 m3
