# Détecteur de flux

- Propriété du fichier: CYPE Ingenieros S.A.
- Format: FIEBDC-3/2016
- Logiciel: Générateur de prix de la construction. CYPE Ingenieros, S.A.
- Date: 08/02/2025
- Zone géographique: Burkina Faso
- Devise: XOF
- Coûts indirects: 3 %
- Frais généraux: 13 %
- Bénéfice: 6 %
- TVA: 18 %

## T Équipements techniques

### TI Protections contre les incendies

#### TIF Systèmes fixes d'extinction

**TIF020** U Détecteur de flux.
Détecteur de flux type palette avec retard allant jusqu'à 90 secondes et deux contacts NA/NC, de 3" DN 80 mm de diamètre, pour une pression maximale de travail de 31 bar. Comprend le tube protecteur et les câbles électriques.
Inclut: Implantation du parcours de la tuyauterie et de la situation du détecteur. Mise en place et fixation des tubes. Mise en place de l'élément. Pose des câbles. Montage, connexion et contrôle de son bon fonctionnement.
Critère pour le métré: Nombre d'unités prévues, selon documentation graphique du Projet.
Critère pour le mémoire: On mesurera le nombre d'unités réellement exécutées selon les spécifications du Projet.

| Code | U | Désignation | Quantité | Prix | Montant |
|---|---|---|---|---|---|
| mt41dfr010f | U | Détecteur de flux type palette avec retard allant jusqu'à 90 secondes et deux contacts NA/NC, de 3" DN 80 mm de diamètre, pour une pression maximale de travail de 31 bar, selon NF EN 12259-5. (matériau) | 1 | 151491.96 | 151491.960 |
| mt35aia090aa | m | Tube rigide en PVC, branchable, courbable à chaud, de couleur noire, de 16 mm de diamètre nominal, pour climatisation fixe en surface. Résistance à la compression 1250 N, résistance à l'impact 2 joules, température de travail -5°C jusqu'à 60°C, avec degré de protection IP547 selon NF EN 60529, propriétés électriques: isolant, non propagateur de la flamme. Selon NF EN 61386-1 et NF EN 61386-22. Comprend les colliers, les éléments de fixation et les accessoires (courbes, manchons, tés, coudes et courbes flexibles). (matériau) | 5 | 1165.22 | 5826.100 |
| mt35cun020a | m | Câble unipolaire H07Z1-K (AS), sa tension assignée étant de 450/750 V, réaction au feu classe Cca-s1a,d1,a1 selon FR EN 50575, avec conducteur multifilaire de cuivre classe 5 (-K) de 1,5 mm² de section, avec isolation de composé thermoplastique à base de polyoléfine sans halogènes à faible émission de fumées et de gaz corrosifs (Z1). (matériau) | 10 | 387.81 | 3878.100 |
| mo008 | h | Compagnon professionnel III/CP2 plombier. (main-d'œuvre) | 0.726 | 1027.78 | 746.168 |
| mo107 | h | Ouvrier professionnel II/OP plombier. (main-d'œuvre) | 0.726 | 746.17 | 541.719 |
| mo003 | h | Compagnon professionnel III/CP2 électricien. (main-d'œuvre) | 0.363 | 1027.78 | 373.084 |
| mo102 | h | Ouvrier professionnel II/OP électricien. (main-d'œuvre) | 0.363 | 746.17 | 270.860 |
| % | % | Frais de chantier des unités d'ouvrage | 2 % | 163127.991 | 3262.560 |
|  |  | Coûts directs |  |  | 166390.551 |

Déchets:
- pose: mt35aia090aa; facteur de déchet 0.0275
- pose: mt35cun020a; facteur de déchet 0.0165

## Ressources

**mt35aia090aa** m Tube rigide en PVC
Données techniques: Coût énergétique 11.626 MJ; Émission de CO2 0.577 kg; Code CED 17 02 03; Masse de l'élément 0.12 kg; Volume 0.0002 m3

**mt35cun020a** m Câble unipolaire H07Z1-K (AS)
Données techniques: Coût énergétique 2.663 MJ; Émission de CO2 0.201 kg; Code CED 17 04 11; Masse de l'élément 0.02 kg; Volume 0.000013 m3
Déchets:
- emballage: re150101 Emballages en papier et en carton. (composant de déchet); quantité 0.065 kg; Code CED 15 01 01; Masse de l'élément 1 kg; Volume 0.001333 m3
