# Prise de courant étanche, encastrée

- Propriété du fichier: CYPE Ingenieros S.A.
- Format: FIEBDC-3/2016
- Logiciel: Générateur de prix de la construction. CYPE Ingenieros, S.A.
- Date: 08/02/2025
- Zone géographique: Burkina Faso
- Devise: XOF
- Coûts indirects: 3 %
- Frais généraux: 13 %
- Bénéfice: 6 %
- TVA: 18 %

## T Équipements techniques

### TL Installations électriques

#### TLL Appareillage

**TLL180** U Prise de courant étanche, encastrée.
Prise de courant étanche avec couvercle rabattable avec degré de protection IP44, bipolaire avec contact de terre (2P+T), type Schuko, de courant assigné 16 A, tension assignée 250 V, gamme basique constituée de mécanisme pour prise de courant avec contact de terre (2P+T), type Schuko, avec couvercle rabattable avec symbole, obturateur pour protection d'enfants et connexion via des bornes avec vis, avec enjoliveur en matériau thermoplastique couleur blanche finition brillante et kit de joints pour obtenir un degré de protection IP44. Installation encastrée.
Critère d'évaluation économique: Le prix ne comprend ni la boîte d'encastrement pour appareillage ni la plaque de finition.
Inclut: Montage, connexion et contrôle de son bon fonctionnement.
Critère pour le métré: Nombre d'unités prévues, selon documentation graphique du Projet.
Critère pour le mémoire: On mesurera le nombre d'unités réellement exécutées selon les spécifications du Projet.

| Code | U | Désignation | Quantité | Prix | Montant |
|---|---|---|---|---|---|
| mt33gir074ab | U | Mécanisme pour prise de courant avec contact de terre (2P+T), type Schuko, avec couvercle rabattable avec symbole, obturateur pour protection d'enfants et connexion via des bornes avec vis, avec enjoliveur en matériau thermoplastique couleur blanche finition brillante, courant assigné 16 A, tension assignée 250 V, à encastrer. (matériau) | 1 | 16867.52 | 16867.520 |
| mt33gir075a | U | Kit de joints pour obtenir un degré de protection IP44, pour prise de courant avec couvercle rabattable. (matériau) | 1 | 3393.79 | 3393.790 |
| mo003 | h | Compagnon professionnel III/CP2 électricien. (main-d'œuvre) | 0.29 | 1027.78 | 298.056 |
| % | % | Frais de chantier des unités d'ouvrage | 2 % | 20559.366 | 411.187 |
|  |  | Coûts directs |  |  | 20970.553 |

## Ressources

**mt33gir074ab** U Mécanisme pour prise de courant avec contact de terre (2P+T)
Données techniques: Coût énergétique 6.293 MJ; Émission de CO2 0.362 kg
Déchets:
- emballage: re150101 Emballages en papier et en carton. (composant de déchet); quantité 0.06 kg; Code CED 15 01 01; Masse de l'élément 1 kg; Volume 0.001333 m3
- emballage: re170203 Plastique. (composant de déchet); quantité 0.006 kg; Code CED 17 02 03; Masse de l'élément 1 kg; Volume 0.001667 m3
