# Bouton-poussoir encastré, antivandalisme

- Propriété du fichier: CYPE Ingenieros S.A.
- Format: FIEBDC-3/2016
- Logiciel: Générateur de prix de la construction. CYPE Ingenieros, S.A.
- Date: 08/02/2025
- Zone géographique: Burkina Faso
- Devise: XOF
- Coûts indirects: 3 %
- Frais généraux: 13 %
- Bénéfice: 6 %
- TVA: 18 %

## T Équipements techniques

### TL Installations électriques

#### TLL Appareillage

**TLL150** U Bouton-poussoir encastré, antivandalisme.
Bouton-poussoir antivandalisme, avec degrés de protection IP40 et IK07, gamme moyenne, courant assigné 10 AX, tension assignée 250 V, avec un contact NO, avec touche simple, de couleur blanche et plaque de finition 1 poste, de couleur blanche. Installation encastrée.
Critère d'évaluation économique: Le prix ne comprend pas la boîte d'encastrement pour appareillage.
Inclut: Montage, connexion et contrôle de son bon fonctionnement.
Critère pour le métré: Nombre d'unités prévues, selon documentation graphique du Projet.
Critère pour le mémoire: On mesurera le nombre d'unités réellement exécutées selon les spécifications du Projet.

| Code | U | Désignation | Quantité | Prix | Montant |
|---|---|---|---|---|---|
| mt33gmg420a | U | Bouton-poussoir antivandalisme, avec degrés de protection IP40 et IK07, selon IEC 60439, à encastrer, gamme moyenne, courant assigné 10 AX, tension assignée 250 V, avec un contact NO, selon EN 60669. (matériau) | 1 | 4312.23 | 4312.230 |
| mt33gmg425a | U | Touche simple antivandalisme, avec degrés de protection IP40 et IK07, selon IEC 60439, pour bouton-poussoir, gamme moyenne, de couleur blanche. (matériau) | 1 | 3422.26 | 3422.260 |
| mt33gmg960a | U | Plaque de finition antivandalisme, avec degrés de protection IP40 et IK07, selon IEC 60439, 1 poste, gamme moyenne, de couleur blanche. (matériau) | 1 | 6183.93 | 6183.930 |
| mo003 | h | Compagnon professionnel III/CP2 électricien. (main-d'œuvre) | 0.29 | 1027.78 | 298.056 |
| % | % | Frais de chantier des unités d'ouvrage | 2 % | 14216.476 | 284.330 |
|  |  | Coûts directs |  |  | 14500.806 |

## Ressources

**mt33gmg960a** U Plaque de finition antivandalisme
Données techniques: Coût énergétique 3.019 MJ; Émission de CO2 0.175 kg
Déchets:
- emballage: re150101 Emballages en papier et en carton. (composant de déchet); quantité 0.03 kg; Code CED 15 01 01; Masse de l'élément 1 kg; Volume 0.001333 m3
