# Sonnette électrique encastrée

- Propriété du fichier: CYPE Ingenieros S.A.
- Format: FIEBDC-3/2016
- Logiciel: Générateur de prix de la construction. CYPE Ingenieros, S.A.
- Date: 08/02/2025
- Zone géographique: Burkina Faso
- Devise: XOF
- Coûts indirects: 3 %
- Frais généraux: 13 %
- Bénéfice: 6 %
- TVA: 18 %

## T Équipements techniques

### TL Installations électriques

#### TLL Appareillage

**TLL230** U Sonnette électrique encastrée.
Sonnette électrique, gamme basique, tension d'alimentation 230 V, avec couvercle avec grille, de couleur blanche et plaque de finition 1 poste, de couleur blanche. Installation encastrée.
Critère d'évaluation économique: Le prix ne comprend pas la boîte d'encastrement pour appareillage.
Inclut: Montage, connexion et contrôle de son bon fonctionnement.
Critère pour le métré: Nombre d'unités prévues, selon documentation graphique du Projet.
Critère pour le mémoire: On mesurera le nombre d'unités réellement exécutées selon les spécifications du Projet.

| Code | U | Désignation | Quantité | Prix | Montant |
|---|---|---|---|---|---|
| mt33gbg840a | U | Sonnette électrique à encastrer, gamme basique, tension nominale 230 V. (matériau) | 1 | 17744.39 | 17744.390 |
| mt33gbg845a | U | Couvercle avec grille pour sonnette électrique, gamme basique, de couleur blanche. (matériau) | 1 | 1880.87 | 1880.870 |
| mt33gbg950a | U | Plaque de finition 1 poste, gamme basique, de couleur blanche. (matériau) | 1 | 1834.99 | 1834.990 |
| mo003 | h | Compagnon professionnel III/CP2 électricien. (main-d'œuvre) | 0.276 | 1027.78 | 283.667 |
| % | % | Frais de chantier des unités d'ouvrage | 2 % | 21743.917 | 434.878 |
|  |  | Coûts directs |  |  | 22178.795 |

## Ressources

**mt33gbg845a** U Couvercle avec grille pour sonnette électrique, gamme basique, de couleur blanche
Données techniques: Coût énergétique 2.148 MJ; Émission de CO2 0.131 kg
Déchets:
- emballage: re150101 Emballages en papier et en carton. (composant de déchet); quantité 0.03 kg; Code CED 15 01 01; Masse de l'élément 1 kg; Volume 0.001333 m3

**mt33gbg950a** U Plaque de finition 1 poste, gamme basique, de couleur blanche
Données techniques: Coût énergétique 3.019 MJ; Émission de CO2 0.175 kg
Déchets:
- emballage: re150101 Emballages en papier et en carton; quantité 0.03 kg
