# Tuyauterie en cuivre, pour gaz

- Propriété du fichier: CYPE Ingenieros S.A.
- Format: FIEBDC-3/2016
- Logiciel: Générateur de prix de la construction. CYPE Ingenieros, S.A.
- Date: 08/02/2025
- Zone géographique: Burkina Faso
- Devise: XOF
- Coûts indirects: 3 %
- Frais généraux: 13 %
- Bénéfice: 6 %
- TVA: 18 %

## T Équipements techniques

### TN Canalisations pour fluides

#### TNC En cuivre

**TNC020** m Tuyauterie en cuivre, pour gaz.
Tuyauterie pour gaz, constituée de tube en cuivre étiré à froid sans soudure, diamètre D=10/12 mm et 1 mm d'épaisseur. Installation en surface. Comprend le matériel auxiliaire pour le montage et la fixation à l'ouvrage, les accessoires et les pièces spéciales.
Inclut: Implantation. Mise en place et fixation des tuyaux, des accessoires et des pièces spéciales.
Critère pour le métré: Longueur mesurée selon documentation graphique du Projet.
Critère pour le mémoire: On mesurera la longueur réellement exécutée selon les spécifications du Projet.

| Code | U | Désignation | Quantité | Prix | Montant |
|---|---|---|---|---|---|
| mt43tco400a | U | Matériel auxiliaire pour le montage et la fixation à l'ouvrage des tuyaux de cuivre étiré à froid sans soudure, diamètre D=10/12 mm. (matériau) | 1 | 77.56 | 77.560 |
| mt43tco010ag | m | Tube en cuivre étiré à froid sans soudure, diamètre D=10/12 mm et 1 mm d'épaisseur, selon NF EN 1057, avec le prix augmenté de 30% pour cause d'accessoires et pièces spéciales. (matériau) | 1 | 2016.6 | 2016.600 |
| mo010 | h | Compagnon professionnel III/CP2 installateur de gaz. (main-d'œuvre) | 0.298 | 1027.78 | 306.278 |
| mo109 | h | Ouvrier professionnel II/OP installateur de gaz. (main-d'œuvre) | 0.298 | 746.17 | 222.359 |
| % | % | Frais de chantier des unités d'ouvrage | 2 % | 2622.797 | 52.456 |
|  |  | Coûts directs |  |  | 2675.253 |

Déchets:
- pose: mt43tco010ag; facteur de déchet 0.044

## Ressources

**mt43tco010ag** m Tube en cuivre étiré à froid sans soudure
Données techniques: Coût énergétique 11.427 MJ; Émission de CO2 0.220 kg; Code CED 17 04 01; Masse de l'élément 0.31 kg; Volume 0.000207 m3
