# Tuyauterie en polyéthylène réticulé (PE-X), pré-isolée thermiquement

- Propriété du fichier: CYPE Ingenieros S.A.
- Format: FIEBDC-3/2016
- Logiciel: Générateur de prix de la construction. CYPE Ingenieros, S.A.
- Date: 08/02/2025
- Zone géographique: Burkina Faso
- Devise: XOF
- Coûts indirects: 3 %
- Frais généraux: 13 %
- Bénéfice: 6 %
- TVA: 18 %

## T Équipements techniques

### TN Canalisations pour fluides

#### TNO En polyéthylène, pré-isolées

**TNO010** m Tuyauterie en polyéthylène réticulé (PE-X), pré-isolée thermiquement.
Tuyauterie pré-isolée thermiquement, constituée de tube en polyéthylène réticulé (PE-Xa), de 16 mm de diamètre extérieur et 1,8 mm d'épaisseur, série 4, classe 1-2-5/8 bar et classe 4/10 bar, avec isolation thermique de 6 mm d'épaisseur et couche de protection, fourni en rouleaux. Installation en surface. Comprend le matériel auxiliaire pour le montage et la fixation à l'ouvrage, les accessoires et les pièces spéciales.
Inclut: Implantation. Mise en place et fixation des tuyaux, des accessoires et des pièces spéciales.
Critère pour le métré: Longueur mesurée selon documentation graphique du Projet.
Critère pour le mémoire: On mesurera la longueur réellement exécutée selon les spécifications du Projet.

| Code | U | Désignation | Quantité | Prix | Montant |
|---|---|---|---|---|---|
| mt37tpf406a | U | Matériel auxiliaire pour le montage et la fixation à l'ouvrage des tuyaux en polyéthylène réticulé (PE-Xa), avec isolation thermique, de 16 de diamètre extérieur. (matériau) | 1 | 185.33 | 185.330 |
| mt37tpf006ag | m | Tube en polyéthylène réticulé (PE-Xa), de 16 mm de diamètre extérieur et 1,8 mm d'épaisseur, série 4, classe 1-2-5/8 bar et classe 4/10 bar, avec isolation thermique de 6 mm d'épaisseur et couche de protection, fourni en rouleaux, selon NF EN ISO 15875-2, avec le prix augmenté de 30% pour cause d'accessoires et pièces spéciales. (matériau) | 1 | 4818.69 | 4818.690 |
| mo008 | h | Compagnon professionnel III/CP2 plombier. (main-d'œuvre) | 0.044 | 1027.78 | 45.222 |
| mo107 | h | Ouvrier professionnel II/OP plombier. (main-d'œuvre) | 0.044 | 746.17 | 32.831 |
| % | % | Frais de chantier des unités d'ouvrage | 2 % | 5082.073 | 101.641 |
|  |  | Coûts directs |  |  | 5183.714 |

Déchets:
- pose: mt37tpf006ag; facteur de déchet 0.0275

## Ressources

**mt37tpf006ag** m Tube en polyéthylène réticulé (PE-Xa)
Données techniques: Coût énergétique 7.363 MJ; Émission de CO2 0.366 kg; Code CED 17 02 03; Masse de l'élément 0.076 kg; Volume 0.000127 m3
