# Télécommande, par radio

- Propriété du fichier: CYPE Ingenieros S.A.
- Format: FIEBDC-3/2016
- Logiciel: Générateur de prix de la construction. CYPE Ingenieros, S.A.
- Date: 08/02/2025
- Zone géographique: Burkina Faso
- Devise: XOF
- Coûts indirects: 3 %
- Frais généraux: 13 %
- Bénéfice: 6 %
- TVA: 18 %

## T Équipements techniques

### TS Systèmes de sécurité

#### TSR Centrales d'intrusion par radio

**TSR020** U Télécommande, par radio.
Contrôle à distance avec communication par radio, avec quatre boutons, DEL indicatrice de batterie faible et batterie au lithium de 3 V.
Inclut: Contrôle de son bon fonctionnement.
Critère pour le métré: Nombre d'unités prévues, selon documentation graphique du Projet.
Critère pour le mémoire: On mesurera le nombre d'unités réellement exécutées selon les spécifications du Projet.

| Code | U | Désignation | Quantité | Prix | Montant |
|---|---|---|---|---|---|
| mt41ing220a | U | Contrôle à distance avec communication par radio, avec quatre boutons, DEL indicatrice de batterie faible et batterie au lithium de 3 V. (matériau) | 1 | 47709.83 | 47709.830 |
| mo006 | h | Compagnon professionnel III/CP2 installateur de réseaux et d'équipements de détection et de sécurité. (main-d'œuvre) | 0.073 | 1027.78 | 75.028 |
| mo105 | h | Ouvrier professionnel II/OP installateur de réseaux et d'équipements de détection et de sécurité. (main-d'œuvre) | 0.073 | 746.17 | 54.470 |
| % | % | Frais de chantier des unités d'ouvrage | 2 % | 47839.328 | 956.787 |
|  |  | Coûts directs |  |  | 48796.115 |
