# Ventilateur pour fenêtre ou paroi

- Propriété du fichier: CYPE Ingenieros S.A.
- Format: FIEBDC-3/2016
- Logiciel: Générateur de prix de la construction. CYPE Ingenieros, S.A.
- Date: 08/02/2025
- Zone géographique: Burkina Faso
- Devise: XOF
- Coûts indirects: 3 %
- Frais généraux: 13 %
- Bénéfice: 6 %
- TVA: 18 %

## T Équipements techniques

### TV Climatisation et ventilation

#### TVA Distribution d'air

**TVA070** U Ventilateur pour fenêtre ou paroi.
Ventilateur hélicoïdal d'ABS, puissance maximale de 32 W, débit maximum de 225 m³/h, de 230x131x251 mm, niveau de pression sonore de 39 dBA, avec deux options de fonctionnement (arrêt avec persienne fermée/marche comme extracteur), constitué de corps, persienne automatique et moteur d'une vitesse pour alimentation monophasée à 230 V et 50 Hz de fréquence; contrôle à distance, de 88x47x88 mm. Comprend les accessoires et les éléments de fixation.
Inclut: Implantation. Mise en place et fixation du ventilateur. Mise en place des accessoires. Connexion et contrôle de son bon fonctionnement.
Critère pour le métré: Nombre d'unités prévues, selon documentation graphique du Projet.
Critère pour le mémoire: On mesurera le nombre d'unités réellement exécutées selon les spécifications du Projet.

| Code | U | Désignation | Quantité | Prix | Montant |
|---|---|---|---|---|---|
| mt42vsp110a | U | Ventilateur hélicoïdal d'ABS, puissance maximale de 32 W, débit maximum de 225 m³/h, de 230x131x251 mm, niveau de pression sonore de 39 dBA, avec deux options de fonctionnement (arrêt avec persienne fermée/marche comme extracteur), constitué de corps, persienne automatique et moteur d'une vitesse pour alimentation monophasée à 230 V et 50 Hz de fréquence. (matériau) | 1 | 105326.97 | 105326.970 |
| mt42vsp120a | U | Contrôle à distance, de 88x47x88 mm, pour contrôle d'au maximum 5 ventilateurs, composé de boîte en plastique, connexion par barrettes de dominos, interrupteur marche/arrêt et commutateur pour le contrôle d'ouverture et de fermeture de la persienne. (matériau) | 1 | 26778.56 | 26778.560 |
| mo011 | h | Compagnon professionnel III/CP2 monteur. (main-d'œuvre) | 0.292 | 1027.78 | 300.112 |
| mo080 | h | Ouvrier professionnel II/OP monteur. (main-d'œuvre) | 0.292 | 747.53 | 218.279 |
| % | % | Frais de chantier des unités d'ouvrage | 2 % | 132623.921 | 2652.478 |
|  |  | Coûts directs |  |  | 135276.399 |

## Ressources

**mt42vsp110a** U Ventilateur hélicoïdal d'ABS
Données techniques: Coût énergétique 152.481 MJ; Émission de CO2 8.647 kg
Déchets:
- emballage: re150101 Emballages en papier et en carton. (composant de déchet); quantité 1.32 kg; Code CED 15 01 01; Masse de l'élément 1 kg; Volume 0.001333 m3

**mt42vsp120a** U Contrôle à distance
Données techniques: Coût énergétique 0.133 MJ; Émission de CO2 0.210 kg
Déchets:
- emballage: re150101 Emballages en papier et en carton; quantité 0.247 kg
