# Entrée d'air d'admission pour ventilation

- Propriété du fichier: CYPE Ingenieros S.A.
- Format: FIEBDC-3/2016
- Logiciel: Générateur de prix de la construction. CYPE Ingenieros, S.A.
- Date: 08/02/2025
- Zone géographique: Burkina Faso
- Devise: XOF
- Coûts indirects: 3 %
- Frais généraux: 13 %
- Bénéfice: 6 %
- TVA: 18 %

## T Équipements techniques

### TV Climatisation et ventilation

#### TVR Aérateurs

**TVR010** U Entrée d'air d'admission pour ventilation.
Entrée d'air d'admission réglable, en aluminium laqué de couleur à choisir sur la carte RAL, débit maximum 10 l/s, de 1200x80x12 mm, avec ouverture de 800x12 mm, isolation acoustique de 39 dBA et filtre antipollution. Comprend les éléments de fixation.
Inclut: Implantation. Montage. Mise en place et fixation de l'entrée d'air au-dessus de la menuiserie.
Critère pour le métré: Nombre d'unités prévues, selon documentation graphique du Projet.
Critère pour le mémoire: On mesurera le nombre d'unités réellement exécutées selon les spécifications du Projet.

| Code | U | Désignation | Quantité | Prix | Montant |
|---|---|---|---|---|---|
| mt42sva235a | U | Entrée d'air d'admission réglable, en aluminium laqué de couleur à choisir sur la carte RAL, débit maximum 10 l/s, de 1200x80x12 mm, avec ouverture de 800x12 mm, isolation acoustique de 39 dBA et filtre antipollution type S30, pour placer en position horizontale au-dessus de la charpente extérieure en aluminium ou en PVC, jusqu'à 80 mm de profondeur, avec éléments de fixation. (matériau) | 1 | 52873.94 | 52873.940 |
| mo011 | h | Compagnon professionnel III/CP2 monteur. (main-d'œuvre) | 0.219 | 1027.78 | 225.084 |
| mo080 | h | Ouvrier professionnel II/OP monteur. (main-d'œuvre) | 0.219 | 747.53 | 163.709 |
| % | % | Frais de chantier des unités d'ouvrage | 2 % | 53262.733 | 1065.255 |
|  |  | Coûts directs |  |  | 54327.988 |

Déchets:
- pose: mt42sva235a; facteur de déchet 0.024

## Ressources

**mt42sva235a** U Entrée d'air d'admission réglable
Données techniques: Coût énergétique 307.655 MJ; Émission de CO2 21.990 kg; Code CED 17 04 02; Masse de l'élément 2.8 kg; Volume 0.001867 m3
Déchets:
- emballage: re170203 Plastique. (composant de déchet); quantité 0.008 kg; Code CED 17 02 03; Masse de l'élément 1 kg; Volume 0.001667 m3
