# Thermostat pour système de chauffage par plafond, mural ou plancher chauffants

- Propriété du fichier: CYPE INGENIEROS, S.A.
- Format: FIEBDC-3/2002
- Zone géographique: Burkina Faso
- Devise: XOF
- Coûts indirects: 3.00 %
- Frais généraux: 13.00 %
- Bénéfice: 6.00 %
- TVA: 18.00 %

## T Équipements techniques

### TC ECS et chauffage

#### TCL Électricité

**TCL130** U Thermostat pour système de chauffage par plafond, mural ou plancher chauffants.
Régulation de la température avec thermostat analogique encastrable, modèle Schlüter-DITRA-HEAT-DH E RT4/BW "SCHLÜTER-SYSTEMS", alimentation monophasée à 230 V, avec interrupteur on/off et deux sondes de température, de 3 m de longueur et kit de montage, modèle Schlüter-DITRA-HEAT-DH E ZS1 "SCHLÜTER-SYSTEMS", constitué de boîte de connexion du thermostat, protection en aluminium pour l'extrémité de la sonde et tube annelé de protection de 2,5 m de longueur, pour système Schlüter-DITRA-HEAT-E "SCHLÜTER-SYSTEMS" de chauffage par plancher rayonnant électrique.
Inclut: Ouverture d'une saignée dans le parement pour héberger les canalisations. Ouverture d'une saignée dans le sol pour héberger le tube annelé protecteur de la sonde de température sous la natte de désolidarisation. Mise en places de la sonde de température. Connexion électrique avec les émetteurs et avec le réseau électrique fournisseur. Contrôle de son bon fonctionnement.
Critère pour le métré: Nombre d'unités prévues, selon documentation graphique du Projet.
Critère pour le mémoire: On mesurera le nombre d'unités réellement exécutées selon les spécifications du Projet.

| Code | U | Désignation | Quantité | Prix | Montant |
|---|---|---|---|---|---|
| mt38sch405d | U | Régulation de la température avec thermostat analogique encastrable, modèle Schlüter-DITRA-HEAT-DH E RT4/BW "SCHLÜTER-SYSTEMS", alimentation monophasée à 230 V, avec interrupteur on/off et deux sondes de température, de 3 m de longueur. (matériau) | 1.000 | 162718.52 | 162718.52 |
| mt38sch412d | U | Kit de montage pour le système de régulation de la température, modèle Schlüter-DITRA-HEAT-DH E ZS1 "SCHLÜTER-SYSTEMS", constitué de boîte de connexion du thermostat, protection en aluminium pour l'extrémité de la sonde et tube annelé de protection de 2,5 m de longueur. (matériau) | 1.000 | 14954.25 | 14954.25 |
| mo004 | h | Compagnon professionnel III/CP2 chauffagiste. (main-d'œuvre) | 0.145 | 1027.78 | 149.03 |
| mo103 | h | Ouvrier professionnel II/OP chauffagiste. (main-d'œuvre) | 0.145 | 746.17 | 108.19 |
| % | % | Frais de chantier des unités d'ouvrage | 2 % | 177929.99 | 3558.60 |
|  |  | Coûts directs |  |  | 181488.59 |
