# Sonde géothermique verticale

- Propriété du fichier: CYPE Ingenieros S.A.
- Format: FIEBDC-3/2016
- Logiciel: Générateur de prix de la construction. CYPE Ingenieros, S.A.
- Date: 07/02/2025
- Zone géographique: Burkina Faso
- Devise: XOF
- Coûts indirects: 3 %
- Frais généraux: 13 %
- Bénéfice: 6 %
- TVA: 18 %

## T Équipements techniques

### TV Climatisation et ventilation

#### TVS Géothermie

**TVS030** U Sonde géothermique verticale.
Sonde géothermique pour installation verticale, de 50 m de longueur et 96 mm de diamètre, constituée d'un tube de polyéthylène haute densité (PE 100) de 32 mm de diamètre et 2,9 mm d'épaisseur, SDR11, et un pied avec forme de V, auquel sont soudés les tubes, poids de la sonde 123,75 kg, température de travail entre -20°C et 30°C, fournie en rouleaux, avec tube d'injection, écarteurs pour tubes et mortier préparé de bentonite et de ciment.
Critère pour le métré: Nombre d'unités prévues, selon documentation graphique du Projet.
Critère pour le mémoire: On mesurera le nombre d'unités réellement exécutées selon les spécifications du Projet.

| Code | U | Désignation | Quantité | Prix | Montant |
|---|---|---|---|---|---|
| mt37sge025aa | U | Sonde géothermique pour installation verticale, de 50 m de longueur et 96 mm de diamètre, constituée d'un tube de polyéthylène haute densité (PE 100) de 32 mm de diamètre et 2,9 mm d'épaisseur, SDR11, et un pied avec forme de V, auquel sont soudés les tubes, poids de la sonde 123,75 kg, température de travail entre -20°C et 30°C, fournie en rouleaux. (matériau) | 1 | 277377.24 | 277377.240 |
| mt37sge030a | m | Tube d'injection, de polyéthylène haute densité (PEHD/HDPE), de 25 mm de diamètre extérieur et 2,3 mm d'épaisseur, pour remplissage de sonde géothermique verticale. (matériau) | 52 | 1348.81 | 70138.120 |
| mt37sge060a | U | Séparateur pour tubes, 2x32 mm, avec orifice central de 45 mm de diamètre pour guidage du tube d'injection, pour sonde géothermique verticale. (matériau) | 7 | 4786.12 | 33502.840 |
| mt08var100a | kg | Mortier préparé de bentonite et de ciment, de conductivité thermique minimale 2,35 W/(mK), faible perméabilité à l'eau, résistant au gelées, densité 1800 kg/m³, résistance mécanique à la compression 10 N/mm², pour injection et remplissage d'une sonde géothermique verticale. (matériau) | 900 | 808.6 | 727740.000 |
| mo004 | h | Compagnon professionnel III/CP2 chauffagiste. (main-d'œuvre) | 2.116 | 1027.78 | 2174.782 |
| mo103 | h | Ouvrier professionnel II/OP chauffagiste. (main-d'œuvre) | 2.116 | 746.17 | 1578.896 |
| % | % | Frais de chantier des unités d'ouvrage | 2 % | 1112511.878 | 22250.238 |
|  |  | Coûts directs |  |  | 1134762.116 |

Déchets:
- pose: mt37sge025aa; facteur de déchet 0.022
- pose: mt37sge030a; facteur de déchet 0.0440013
- pose: mt37sge060a; facteur de déchet 0.043
- pose: mt08var100a; facteur de déchet 0.017465

## Ressources

**mt37sge025aa** U Sonde géothermique pour installation verticale
Données techniques: Coût énergétique 16958.723 MJ; Émission de CO2 601.461 kg; Code CED 17 02 03; Masse de l'élément 123.75 kg; Volume 0.20625 m3
Déchets:
- emballage: re150101 Emballages en papier et en carton. (composant de déchet); quantité 0.042 kg; Code CED 15 01 01; Masse de l'élément 1 kg; Volume 0.001333 m3

**mt37sge030a** m Tube d'injection
Données techniques: Coût énergétique 26.428 MJ; Émission de CO2 0.670 kg; Code CED 17 02 03; Masse de l'élément 0.1532 kg; Volume 0.000255 m3
Déchets:
- emballage: re170201 Bois. (composant de déchet); quantité 0.04 kg; Code CED 17 02 01; Masse de l'élément 1 kg; Volume 0.000909 m3

**mt37sge060a** U Séparateur pour tubes
Données techniques: Coût énergétique 3.445 MJ; Émission de CO2 0.152 kg; Code CED 17 02 03; Masse de l'élément 0.025 kg; Volume 0.000042 m3
Déchets:
- emballage: re150101 Emballages en papier et en carton; quantité 0.035 kg

**mt08var100a** kg Mortier préparé de bentonite et de ciment
Données techniques: Coût énergétique 1.950 MJ; Émission de CO2 0.360 kg; Code CED 17 05 06; Masse de l'élément 1 kg; Volume 0.001 m3
